# Tischlerarbeiten Böden und Treppen, Römische Bäder
Angebotsaufforderung (GAEB DA XML 3.3, DA83)
Projekt: 2261030
Währung: EUR
Vergabeart: Offenes Verfahren
Eröffnung: 21.04.2026 08:00:00
Ende der Zuschlagsfrist: 02.06.2026
Abgabeort: Stiftung Preußische Schlösser und Gärten ; Berlin-Brandenbur
Ausführungsbeginn: 20.07.2026
Ausführungsende: 02.05.2027
Erstellt mit: GXML Toolbox V3.3 R20220330, ORCA AVA 27 27.00.00, 16.03.2026

## Allgemeine Vorbemerkungen
Römische Bäder im Park Sanssouci
Sanierung Gesamtanlage (Maßnahme 2023-2028)

Allgemeine Vorbemerkungen zum Leistungsverzeichnis
0 Angaben zum Gebäude
1 Angaben zur Baustelle nach DIN 18299
2 Angaben zur Ausführung nach DIN 18299
3 Angaben zu Baudurchführung und Dokumentation

Für die im Folgenden Verzeichnis beschriebenen Leistungen wird die VOB Teil B und C als Vertragsgrundlage vereinbart. Insbesondere gelten die DIN 18299 bis 18459 und alle darin zitierten Normen und Regelungen als Allgemeine Technische Vertragsbedingungen (ATV).
Regelwerke müssen in den folgenden Leistungsbeschreibungen entsprechend nur ausdrücklich zitiert sein, sofern eine Abweichung oder Ergänzung zu den ATV explizit erwünscht ist. Der AN hat auf Widersprüche der Leistungsbeschreibungen zur ATV, die nicht ausdrücklich gekennzeichnet sind, hinzuweisen. Bei Widersprüchen der ATV untereinander ist die Bauüberwachung zu konsultieren, nach welchem Regelwerk die Ausführung zu erfolgen hat.

Kurzbeschreibung Bauvorhaben
Die Baugruppe der Römischen Bäder befindet sich im südlichen Bereich des Parks Sanssouci und wurde zwischen 1829 und 1840 als errichtet. Es ist Bestandteil des UNESCO-Welterbes "Schlösser und Parks von Potsdam und Berlin" und als solches ein Kultur- und Baudenkmal von höchstem Rang mit überregionaler Bedeutung.
Veränderungen oder Beschädigungen der Bausubstanz sowie der umgebenden Parkanlage, welche über die im Rahmen der Bauarbeiten erforderlichen Eingriffe hinaus gehen, sind grundsätzlich zu vermeiden.
Das Objekt setzt sich zusammen aus mehreren Gebäudeteilen: dem Gärtnerhaus, dem sich im Süden anschließenden Pavillon, dem im Norden ergänzten Gehilfenhaus nebst Remise sowie den Thermen. Die einzelnen Bauten werden durch Treppen, Pergolen, Lauben und Gärten harmonisch miteinander verbunden.
Die Anlage befindet sich an einem Wasserlauf (Schafgraben und Maschinenteich) mit teilweise instabilem Baugrund. Hieraus folgende Setzungsschäden an der Bausubstanz, machen neben der Behebung des allgemeinen Sanierungsstaus den Hauptteil der Instandsetzungsarbeiten aus.
Die bevorstehende Gesamtsanierung Anlage soll daher eine Instandsetzung der Gebäudehüllen, Ertüchtigung von Teilen der Bauwerksgründung, die grundlegende Erneuerung aller haustechnischen Anlagen sowie die Überarbeitung der Freianlagen im Umfeld des Gebäudes beinhalten. Für die Besucher soll ein zeitgemäßer Museumsbetrieb mit angemessener Infrastruktur und barrierefreiem Zugang ermöglicht werden.
Weiterhin sollen die derzeit zu Wohnzwecken genutzten Obergeschosse des Gärtnerhauses zukünftig für Büroräume genutzt werden. Im Obergeschoss des Gehilfenhauses verbleibt eine bestehende Wohneinheit.

Besichtigung des Objektes
Dem Bieter wird dringend empfohlen vor Abgabe des Angebotes durch Besichtigung der gegebenen Örtlichkeiten, der Platzverhältnisse, der Lager- und Transportmöglichkeiten ein klares Bild von dem Vorhaben und den ausgeschriebenen Arbeiten zu verschaffen.
Nachforderungen, die aus mangelnder Information oder aufgrund einer nicht erfolgten Baustellenbesichtigung vor Angebotsabgabe resultieren, werden nicht anerkannt. Besichtigungstermine können unter folgender Adresse vereinbart werden:
über den Vergabemarktplatz Brandenburg

0 ANGABEN ZUM GEBÄUDE

0.1 Grundflächen / Rauminhalte
- BF (bebaute Fläche): ca. 1.190 m²
- NRF (Netto-Raumfläche): ca. 1.631 m²,
- BGF (Brutto-Grundfläche): ca. 2.141 m²
- BRI (Brutto-Rauminhalt): ca. 7.721 m³

0.2 Höhenlagen
- OK Gelände: 31,23 m üNHN (lokaler Nullpunkt in der Bogenlaube)
- Wasserspiegel Schafgraben (ca. Höhe Grundwasser): 30,00 m üNHN
- OKFF Erdgeschoss: 32,91 m üNHN = +1,68 m (Flur Gärtnerhaus); +1,19 m (Pavillon); sonst ebenerdig
- max. Geschosshöhen: 3,0 m (Gärtnerhaus, Gehifenhaus); 3,6 m (Thermen); 5,5 m (Pavillon)
- Bauwerkshöhen (OK Dachraum Gärtnerhaus): bis +7,60 m = 38,83 m üNHN; Firstpunk Turm +14,24 m

0.3 Gebäudeorganisation/ Nutzungskonzept
Das Ensemble umfasst fünf Gebäudeteile:
Gärtnerhaus (Kürzel GÄ)
Das dreigeschossige Gärtnerhaus wurde im Erdgeschoss bislang für Wechselausstellungen genutzt. In den Obergeschossen befinden sich zwei Wohnungen, für Büronutzung umgestaltet werden. Im Kellergeschoss sind Heizung, Lüftungsanlagen und Abstellflächen untergebracht.
Gehilfenhaus (GE)
Das zweigeschossige Gehilfenhaus wirde im Obergeschoss zu Wohnzwecken genutzt. Im Erdgeschoss können Besucher die ehemaligen Ställe einsehen. Außerdem entstehen ein Lagerraum und für den Hausmeister eine Werkstatt. Ein Keller ist nicht vorhanden.
Remise (RE)
Die Remise ist ein eingeschossiger Verbindungsbau in dem ein Teil der für die Museums- und Veranstaltungsnutzung notwendigen Nebenräume (Besucher-WCs, Cateringküche) sowie haustechnische Anlagen untergebracht werden.
Thermen (TH)
Die eingeschossigen Thermen werden museal genutzt. Es besteht eine teilweise Unterkellerung (sog. Substruktion) mit geringer Raumhöhe bis 1,50 m.
Pavillon (PA)
Der eingeschossige Pavillon wird zukünftig Bestandteil des Museums.

0.4 Konstruktion und bauliche Merkmale
Das Gebäudeensemble erscheint als stark zergliederter Komplex mit einer Vielzahl an Höhenniveaus, Vor- und Rücksprüngen, unterschiedlichen Dachformen, Traufhöhen und Türmen.
Die Gebäude bestehen im wesentlichen aus Ziegelmauerwerkswänden und Holzbalkendecken. Die Decken der Substruktion sowie über dem Keller des Gärtnerhauses bestehen aus Ziegelgewölben.
Die Gründung besteht im wesentlichen aus Streifenfundamenten aus Kalkstein. Im Zuge der Maßnahme werden die nicht unterkellerten Bereiche von Thermen, Remise und Pavillon mit neuen Bodenplatten auf Mikropfahlgründung erneuert.
Ausgewählte Bauteile, insbesondere Stützen und Säulen bestehen aus Naturstein. Die Gebäudesockel sind überwiegend mit Kalksteinen verblendet.
Die Dächer sind überwiegend flach geneigt. Die Eindeckung von Gärtnerhaus und Gehilfenhaus wird mit Imbrex-Tegula-Ziegeln erneuert, die Kupferblecheindeckungen der Thermen werden durch Zinkblech ersetzt. Das Flachdach der Remise wird mit einer Bitumenschweißbahn neu abgedichtet. Das Dach des Pavillons mit Zinkblecheindeckung wird nur punktuell ausgebessert.
Fenster und Türen aus Holz bleiben überwiegend erhalten und werden aufgearbeitet.
Angrenzend an den Maschinenteich befindet sich eine stark geschädigte Ufermauer aus Ziegelmauerwerk mit Kalksteinverblendung, deren Instandsetzung mit Mikrobohrpfählen erfolgt.

0.5 Außenanlagen
Die Außenanlagen im unmittelbaren Gebäudeumfeld werden im Rahmen der Maßnahme erneuert (Bereich der Baustelleneinrichtungsfläche). Bereiche außerhalb der BE-Fläche dürfen nicht befahren, für Lagerzwecke oder die Abstellung von Fahrzeugen genutzt werden.
Der Park wird täglich durch Passanten frequentiert, bei Benutzung der Baustellenzufahrt ist auf die Parkbesucher unbedingt Rücksicht zu nehmen.
Weiterhin befinden sich kleinere bauliche Anlagen im Außenbereich, die Teil der Baumaßnahme sind:
Gedächtnisgarten - Anlage hinter dem Pavillon mit zwei Gedenktempeln (Ädikula), Brunnen und halbrunder Sitzbank (Exedra).
Brunnen im Haupthof - Wasserspiel aus Naturstein, wird im Rahmen der Maßnahme komplett abgebaut und wieder errichtet.
Albanisches Gitter - 1,00 m hohe Einfriedung bestehend aus Natursteinelementen mit Ziegelausfachung.
Bogenlaube - Weinberanktes, bogenförmiges Metallgestell über den Schafgraben.
Laubengang - Bogenförmiges, berankte Konstruktion aus Holz und Metall westlich des Ensembles.

0.6 Denkmalschutz
Das Objekt ist ein Einzeldenkmal, es befindet sich im Satzungsgebiet des UNESCO-Welterbes "Schlösser und Parks von Potsdam und Berlin" und ist in allen Bestandteilen unter Schutz gestellt.
Für die umgebenden Freianlagen besteht ebenfalls Denkmalschutz.
Von Auftragnehmern wird ein angemessenes Verhalten im Park und Rücksichtnahme im Umgang mit der wertvollen Bausubstanz erwartet, Mitarbeiter sind entsprechend einzuweisen.
Alle auf dem Bau verwendeten Verfahren und Materialien unterliegen der denkmalrechtlichen Genehmigung.
Temporäre Schutzmaßnahmen und Abklebungen auf endbehandelten Flächen müssen versehrungsfrei rückbaubar sein.
Unmittelbar bei Funden oder Freilegungen von Schichten unterhalb der vorher sichtbaren Oberfläche oder dem Verdacht auf Denkmalrelevanz ist umgehend die Bauüberwachung (BÜ) hinzuzuziehen.
Verschlüsse von nach Fertigstellung nicht mehr einsehbaren Flächen sind vor Beginn durch die BÜ freigeben zu lassen.

1 ANGABEN ZUR BAUSTELLE nach DIN 18299

1.1 Lage der Baustelle
Anschrift: Park Sanssouci, Lennéstr. 32a, 14471 Potsdam
Gemarkung Potsdam, Flur 022,
Flurstück 1124, Fläche ca. 34 ha, Lage im südliche Teil des Parks Sanssouci, Verlauf entlang des Schafgrabens im Osten bis zur Geschwister-Scholl-Straße im Süden, umfasst weiträumige Anteile des Parkareals. Quelle: https://bb-viewer.geobasis-bb.de/

1.2 Besondere Belastungen
Das Parkgelände, insbesondere die Zufahrtswege zur Baustelle, wird stark von Passanten frequentiert. Mit Rücksichtnahme auf die Parkbesucher ist Lärm weitestgehend zu vermeiden, insbesondere der Betrieb von Rundfunkgeräten oder das Abspielen von Musik aus anderen Tonträgern sind untersagt. Die Auflagen der SPSG sind zu beachten (siehe Anhang).

1.3 Art und Lage der baulichen Anlage
Das Objekt befindet sich innerhalb des Park Sanssouci. Es handelt sich um hauptsächlich museal genutztes ein Gebäudeensemble.

1.4 Verkehrsverhältnisse auf der Baustelle, Stellplätze
Die Zufahrt zum Objekt erfolgt von der Straße Am Neuen Palais über die vorhandenen Parkwege. Das Zufahrtstor hat eine lichte Durchfahrtsbreite von 4,0 m, die Entfernung der Baustelle vom Eingangstor beträgt ca. 1,2 km.
Zur Befahrung der Parkwege gelten die Regelungen der Stiftung Preußische Schlösser und Gärten (SPSG) siehe Anlage 6 zu den Ausschreibungsunterlagen. Eine Anfahrtskizze liegt den Ausschreibungsunterlagen bei.
Der Einsatz von Fahrzeugen über 7,5 t Eigengewicht ist aufgrund der Wegbeschaffenheit nur in Ausnahmefällen möglich und vor deren Einsatz unbedingt mit der Auftraggeberin abzustimmen.
Eine Befahrung mit Sattelzügen bzw. LKW mit Anhänger ist aufgrund eingeschränkter Wendemöglichkeiten nicht möglich.
Für Materiallieferungen ist an der Straße Am Neuen Palais eine eingezäunte Ladezone von etwa 300 m² eingerichtet, die von Spediteuren unabhängig beliefert werden kann. Für den weiteren Materialtransport zur Baustelle ist der AN verantwortlich. Lieferverkehr bis zur Baustelle mit LKW über 7,5 t ist nur in Ausnahmefällen zulässig.
Im Baustellenbereich sind für Baufahrzeuge Stellplätze ausgewiesenen. Das Abstellen von Firmen- und Privatfahrzeugen außerhalb der BE-Fläche ist strengstens untersagt.
Für die Befahrung des Parkgeländes ist für die Dauer der Baustellentätigkeit eine firmen- bzw. fahrzeugspezifische Erlaubnis bei der SPSG einzuholen.

1.5 Für den Verkehr freizuhaltende Flächen
Die Zufahrt für Rettungsfahrzeuge darf nicht durch Fahrzeuge des AN, Baustelleneinrichtung oder Materiallagerungen eingeschränkt werden. Auf die Parkbesucher (Fußgänger und Radfahrer) ist Rücksicht zu nehmen.

1.6 Transporteinrichtungen
Es werden keine Transportmittel durch den AG vorgehalten.

1.7 Anschlüsse Wasser, Strom, Abwasser
Wasser- und Stromanschlüsse werden bauseits gestellt. Die Vergütung erfolgt über einen Einbehalt des Netto-Abrechnungsbetrages. Näheres dazu ist den besonderen Vertragsbedingungen zu entnehmen.
Ein Abwasseranschluss wird ebenfalls bauseits gestellt. Bei Bauarbeiten anfallende Abwässer, die einer gesonderten Schadstoffentsorgung bedürfen, sind vom AN zu sammeln und werden bauseits entsorgt. Nähere Regelungen zur Schadstoffbehandlung sind den Leistungsbeschreibungen zu entnehmen.

1.8 Flächen und Räume zur Mitbenutzung, Lagerflächen
Lagermöglichkeiten für Material sind auf dem Baustellengelände gegeben. Ort und Ausmaße sind dem BE-Plan zu entnehmen und mit der Bauüberwachung abzustimmen. Gleiches gilt für die Aufstellung von firmeneigenen abschließbaren Materialcontainern o.ä.
Es wird bauseits mindestens ein Container als Aufenthaltsraum sowie zwei Werkstattcontainer für die witterungsgeschützte Bearbeitung von Bauteilen aufgestellt.
Bauseits wird im Rahmen der Baustelleneinrichtung ein Baustellen-WC sowie ein Schwarz-Weiß-Container vorgehalten. Das Baustellenpersonal ist vom AN auf die Sauberhaltung des WCs hinzuweisen.

1.9 Bodenverhältnisse
Ein Baugrundgutachten liegt vor und ist auf Nachfrage einsehbar. Keine archäologische Begleitung vorgesehen.

1.10 Hydrologische Werte
Untersuchungen liegen vor und sind auf Nachfrage einsehbar. Der Grundwasserspiegel (ca. 30,00 ü NHN) liegt relativ nahe unter der Kellersohle (ca. 30,56 ü NHN).

1.11 Besondere umweltrechtliche Vorgaben
Der Parkbereich gehört zum Wasserschutzgebiet Wildpark. Jegliche ungeschützte Lagerung von giftigen Stoffen ist auf dem Gelände (insbesondere angebrochene Gebinde von Bauchemikalien) strengstens untersagt. Dies gilt in gleicher Weise auch für Abbruchmaterialien u.ä. von denen chemische oder mechanische Gefahren ausgehen. Dem AN obliegt daher besondere Sorgfaltspflicht bezüglich der Reinhaltung der Außenanlage und des Gebäudes von solchen Gefahren während der Baumaßnahme.

1.12 Besondere Vorgaben für Entsorgung
Die Baustelle ist von den Auftragnehmern sauber und ordentlich zu halten, Bauabfälle und Verpackungsmaterial sind unmittelbar zu entfernen und zu entsorgen. Die Verteilung von Bauabfällen auf der  Baustelle oder in das Parkgelände ist in jedem Fall zu unterbinden.
Für dem Gebäude entnommene Schadstoffe gelten die in den Leistungsbeschreibungen genannten Entsorgungsverfahren. Entsorgungskosten gem. DIN 18299, 4.1.12 sind in die EP einzukalkulieren sofern nicht anderweitig beschrieben.
Abbruchmaterial wird grundsätzlich Eigentum des AN, sofern dies nicht durch den Hinweis "und im Gebäude einlagern" o.ä. explizit anders geregelt ist. Entsorgungskosten sind auch hierfür in die EP einzukalkulieren (Besondere Leistung gem. DIN 18299, 4.2.13 wird somit Teil der Einheitspreise!). Verpackungsmaterialien und Reststoffe sind gem. DIN 18299, 4.1.11 durch den AN als Nebenleistung zu entsorgen. Die vom AG oder von anderen AN für andere Zwecke bereit gestellten Container dürfen hierfür nicht verwendet werden.
Die fachgerechte Entsorgung ist nachzuweisen.

1.13 Schutzgebiete
Das Gebäude befindet sich in einem Schutzgebiet nach Wasserrecht (Wasserwerk Wildpark). Es ist darauf zu achten, keine wassergefährdenden Substanzen auf dem Gelände zu hinterlassen oder versickern zu lassen.

1.14 Schutz von Bäumen oder Schutzzeiten
Die Bestimmungen, Normen und Richtlinien zum Gehölzschutz nach DIN 18290 (Schutz von Bäumen, Pflanzenbeständen und Vegetationsflächen bei Baumaßnahmen) sind einzuhalten. Für gefährdete Bäume wird bauseits ein Baumschutz erstellt.
Auf die Tier- und Pflanzenbestände im Park ist Rücksicht zu nehmen. Am Objekt befindliche Weinstöcke und Rankpflanzen bleiben während der Baumaßnahme erhalten und dürfen nicht beschädigt werden.
Bei Auffinden von Brutvögeln oder anderen geschützten Tierarten sind die Bauarbeiten im betroffenen Bereich einzustellen und die Bauüberwachung zu informieren.
Nicht auf dem Baustellengelände befindliche Flächen dürfen nicht befahren, betreten oder zur Materialablagerung verwendet werden. Bei Zuwiderhandlungen werden die Schäden auf Kosten des Verursachers behoben.

1.15 Sicherheit und öffentlicher Verkehr
Die Sicherheit der Passanten ist durch Tätigkeiten des AN nicht zu gefährden. Bei der Parkbefahrung ist Schritttempo einzuhalten.

1.16 Im Bereich der Baustelle vorhandene Anlagen
Im Umfeld der Baustelle befindliche Pflanzen und Gartenbauwerke dürfen nicht beschädigt werden.

1.17 Bekannte oder vermutete Hindernisse
Im Gebäudeumfeld befinden sich Grundleitungen und Kanalschächte, welche bei Erdarbeiten zu berücksichtigen sind.
Eine archäologische Baubegleitung ist nicht erforderlich.

1.18 Kampfmittel
keine vorhanden, Luftbildauswertung liegt vor

1.19 Baustellenordnung
Die Sicherheits- und Gesundheitsschutzkoordination wird durch den AG beauftragt, die Baustellenordnung liegt den Ausschreibungsunterlagen bei. Die jeweiligen Auftragnehmer sind im Rahmen ihrer Zuständigkeit für die Sicherheit und den Gesundheitsschutz ihrer Mitarbeitenden verantwortlich.
Unabhängig von der Baustellenordnung haben die auf der Baustelle tätigen für Sauberkeit in den Arbeitsbereichen zu sogen. Verpackungs- und Bauabfälle sind umgehend zu beseitigen und durch den AN zu entsorgen.

1.20 Besondere Anordnungen von Leitungen etc.
Vorhandene Grundleitungen im Gebäudebereich sind bei Tiefbauarbeiten zu beachten, siehe Plan. Im Gebäude vorhandene Leitungen und Kabel werden vor Baubeginn stillgelegt und gesondert rückgebaut.

1.21 Schadstoffbelastungen Boden, Luft und Bauteile
Schadstoffe am Gebäude sind bekannt und werden vor Maßnahmenbeginn weitestgehend rückgebaut bzw. ist der Rückbau in gesonderten Positionen beschrieben.
Der Umgang mit im Gebäude verbleibenden Schadstoffen (Holzschutzmittel, Bleihaltige Anstriche) ist gewerkespezifisch gesondert beschrieben.

1.22 Vorarbeiten des AG
Die am Haus anliegenden Medien (Strom, Wasser, Gas) werden vor Beginn der Maßnahme deaktiviert.
Ein Rückschnitt der umgebenden Vegetation wird vorgenommen.

1.23 Arbeiten anderer Unternehmer auf der Baustelle
Es sind mehrere Baufirmen auf der Baustelle tätig, die Arbeiten der unterschiedlichen Gewerke sind aufeinander abzustimmen.

1.24 Bauschild / Werbeverbot
Die Anbringung von Werbung am Objekt, Gerüsten, Bauzaun etc. durch den AN ist nicht gestattet.

1.25 Brandschutzmaßnahmen
Die Auflagen der SPSG - hier: feuergefährliche Arbeiten - sind zu beachten. Folgende brandschutzrelevante Maßnahmen sind während der Bauarbeiten umzusetzen, Regelverstöße werden im Schadensfall geahndet:

- Sicherheitsregeln der Berufsgenossenschaft zum Brandschutz auf Baustellen sind einzuhalten, einschl. Minimierung der Brandlasten durch Entfernen brennbarer Bauabfälle auf der gesamten Baustelle,

- das Rauchen sowie der Gebrauch offener Feuer sind innerhalb der Gebäude sowie auf deren Dächern untersagt. Zigarettenreste sind fachgerecht über die firmeneigene Struktur zu entsorgen,

- Elektrische Geräte sind vor Verlassen des Arbeitsplatzes vom Stromnetz zu trennen, dies gilt insbesondere für Akku-Ladestationen,
- Türen sind soweit wie möglich geschlossen zu halten,

- Baumaßnahmen zur Abschottung von Bereichen sind vorrangig auszuführen, ggf. sind
  provisorische Schotte einzusetzen,

- Flächen, Zugänge für die Feuerwehr sind freizuhalten (siehe Baustelleneinrichtungsplan),

- Flucht- &Rettungswege sind während der gesamten Baumaßnahme freizuhalten

- Heißarbeiten sind grundsätzlich untersagt. Bei alternativlosem Bedarf sind die Arbeiten 1 KW vorher anzumelden und durch die BÜ freigeben zu lassen. Bei Heißarbeiten sind Handfeuerlöscher vorzuhalten und entsprechende Heißerlaubnisscheine der Bauüberwachung vorzulegen,

- es sind die Hinweise des brandschutzverantwortlichen Bauleiters bzw. des SiGe-Koordinators
  zu beachten,

- der Einsatz von Winkelschleifern (Flex) ist im Gebäude nicht zulässig, Metallteile müssen per
  Abscherung oder mit langsam laufenden Sägen geteilt oder geschnitten werden

1.26 Einmessarbeiten
Sofern nicht im LV gesondert beschrieben, sind erforderliche Einmessarbeiten vom AN im Rahmen des Auftrags zu erbringen.
Als Markierungsfarbe ist ausschließlich wasserlösliche Kreide zu verwenden. Markierungen auf verbleibenden Oberflächen sind strengstens untersagt!

1.27 Genehmigungen
Im Rahmen des Baugenehmigungsverfahrens wurden bauordnungs-, umwelt- und wasserrechtliche Genehmigungen für die Baumaßnahme eingeholt. Für die eigene Baustelleneinrichtung oder die Durchführung bestimmter Arbeiten ggf. erforderliche Genehmigungen sind vom selbst AN einzuholen.

1.28 Zeitzeugnisse
Im Rahmen der Arbeiten freigelegte oder gefundene Zeugnisse der Vergangenheit sind zu dokumentieren und der Bauüberwachung anzuzeigen bzw. zu übergeben. Dies gilt insbesondere für Schriftstücke und Druckerzeugnisse aus der Zeit vor 1990.

2 ANGABEN ZUR AUSFÜHRUNG nach DIN 18299

2.1 Arbeitsabschnitte
Die Maßnahme soll in einem Zuge durchgeführt werden. Die voraussichtliche Dauer der Gesamtmaßnahme umfasst den Zeitraum 4. Quartal 2023 bis 4. Quartal 2028. Die Vertragslaufzeit des AN kann davon abweichen. Durch das Ineinandergreifen verschiedener Gewerke entstehende, unvermeidbare Arbeitsunterbrechungen werden nicht gesondert vergütet.

2.2 Besondere Erschwernisse während der Ausführung
Die Konstruktionshölzer in den Dachräumen sind teilweise Holzschutzmittelbelastet (DDT) während Arbeiten in diesem Bereich ist Persönliche Schutzausrüstung (PSA) zu tragen, welche gewerkespezifisch näher beschrieben wird.
Für die Bearbeitung von Ufermauern und Fassaden am Wasserlauf sind Wasserhaltungsmaßnahmen erforderlich, welche gesondert beauftragt werden.
Auf Parkbesucher ist insbesondere bei der Anfahrt zur Baustelle Rücksicht zu nehmen, Die Parkordnung ist zu beachten.

2.3 Vorgaben zum Arbeitsschutz
Es gelten die einschlägigen Regelwerke (hier insbesondere ArbSchG, ArbStättV, ASR, DGUV-Informationen etc.). SiGe-Plan und A+S-Plan sind zu beachten, diese liegen bei.
Im Zusammenhang mit schadstoffhaltigen Bauteilen gelten besondere Anforderungen, diese sind im LV beschrieben.

2.4 Art und Umfang von Leistungen zur Unfallverhütung
Der AN ist zur Einhaltung der gültigen Unfallverhütungsvorschriften verpflichtet. Dies gilt insbesondere für Gefährdungsbereiche, welche durch den AN im Rahmen seiner Aufgaben entstehen (Öffnungen mit Absturzgefährdung sicher abzudecken etc.)

2.5 Arbeiten in kontaminierten Bereichen
Der Rückbau von Schadstoffen erfolgt größtenteils vor Maßnahmenbeginn. Es sind Holzschutzmittel am Dachwerk des Gärtnerhauses und in Teilbereichen der Thermen vorhanden, daher sind bei Arbeiten in diesen Bereichen, besonders bei Sägearbeiten etc. die vorgeschriebenen persönlichen Schutzausrüstungen (PSA) zu verwenden (siehe auch Entsorgungskonzept des Fachplaners).

2.6 Besondere Anforderungen an die Baustelleneinrichtung Entsorgung
Die vorschriftsgemäße Zwischenlagerung und Abtransport von ggf. kontaminierten Baustoffen (z.B. belastete Dachabdichtungen, Dämmstoffe etc.) übernimmt der Auftraggeber, Transportgebinde (Deckelcontainer, Sammeltanks) werden bauseits bereitgestellt, einzelne Sammelgebinde (BigBags, Eimer etc.) sind vom AN zu stellen.

2.7 Besondere Anforderungen Gerüste
Der Unterbau ist eigenverantwortlich durch den AN zu prüfen und zu bewerten. Besonderen Anforderungen bestehen bei der Gerüststellung im Bereich der Wasserläufe (Stellung im Wasser auf unbekanntem Grund).
Es ist vorgesehen mehrere Wetterschutzdächer (Spannweite bis 26 m) zu errichten. Zusätzliche Absteifungen innerhalb des Gebäudes und abschnittweiser Aufbau werden in gesonderten Positionen beschrieben.

2.8 Mitbenutzung fremder Gerüste, Hebezeuge etc.
Durch das Gewerk Gerüstbau wird ein Fassadengerüst errichtet, das durch die Folgegewerke genutzt werden kann.
Das Gerüst ist durch die tätigen Firmen unmittelbar nach Ende von verschmutzenden Arbeiten, mindestens jedoch täglich durch den Verursacher zu reinigen.
Bei Putz- und Malerarbeiten ist das Gerüst durch den entsprechenden AN vor Verschmutzung zu schützen bzw. zu reinigen. Nach Abschluss der Putzarbeiten ist das Gerüst durch den entsprechenden AN zu ohne gesonderte Aufforderung zu reinigen. Diese Leistung ist in die Kalkulation der Einheitspreise einzubeziehen und wird nicht gesondert vergütet.
Schadensanmeldungen durch die Gerüstbaufirma gehen in jedem Falle zu Lasten des Verursachers.
Hebezeuge sind von jedem AN für den eigenen Bedarf vorzuhalten.

2.9 Dauer Gerüst- und Hebezeugnutzung
Das Gerüst steht in der vorgesehenen Vorhaltezeit allen Gewerken zur Verfügung.

2.10 Verwendung Recycling-Stoffe
Verwendung von Recyclingstoffen bzw. am Objekt gewonnenen Baustoffen (Ziegel, Steinmaterial, Hölzer) wird begrüßt, die Verwendbarkeit ist nachzuweisen und im einzelnen mit der Bauüberwachung abzustimmen.

2.11 Anforderungen Recycling-Stoffe
Die Anforderungen müssen den entsprechenden Nicht-Recycling-Stoffen entsprechen und sind mit der Bauüberwachung abzustimmen

2.12 Besondere Anforderungen an Art, Güte und Umweltverträglichkeit
Verwendete Baustoffe und Materialien müssen den jeweiligen Zulassungen entsprechen. Umweltverträglichkeit wird vorausgesetzt.
Bei Arbeiten am Mauerwerk und Betonbauteilen ist die Verwendung von Gipsmörtel untersagt. Sofern im LV nicht anders beschrieben, ist Trass-Kalk-Mörtel zu verwenden.

2.13 Eignungs- und Gütenachweise
Eignungs- und Gütenachweise sind vor Einbau sowie im Rahmen der Dokumentation vom AN vorzulegen

2.14 Verwendung auf der Baustelle gewonnener Stoffe
siehe 2.10

2.15 Entsorgungskosten
Die Entsorgungskosten schadstofffreier Abfälle sind, sofern sie nicht in gesonderter Position erwähnt werden, in die entsprechenden Positionen einzukalkulieren, ohne dass es einer besonderen Erwähnung bedarf. Dies gilt insbesondere für den Abtransport und die Kosten, die bei den zuständigen Entsorgungsunternehmen entstehen.
DIN 18299 Ziffer 4.1.12 bleibt als Nebenleistung hiervon unberührt. Die Menge von 1m³ zählt je Vergabeeinheit.
Schadstoffhaltige Abfälle sind in geeigneten Behältnissen auf der Baustelle zu lagern und werden bauseits entsorgt.

2.16 Bereitstellung Materialien durch den AG
Für Steinmetzarbeiten werden beim Rückbau geborgene Natursteinelemente für die weitere Verwendung auf der Baustelle gelagert. Teilweise werden eingelagerte Türen und Fenster für die Wiederverwendung herangezogen. Näheres ist den Leistungsbeschreibungen zu entnehmen.
Darüber hinaus werden keine Materialien und Baustoffe durch den AG bereitgestellt.

2.17 Laden, Lagern und Transport
Für die Materialanlieferung ist eine an den öffentliche Straßenraum angrenzende Ladezone eingerichtet. Baumaterial ist dort auf kleinere Fahrzeuge bis 7,5 t umzuladen und durch den Park zur Baustelle zu transportieren. Die Befahrung der Parkwege mit Anhängern ist nicht gestattet.
Die im Gebäude vorhanden Decken sind für eine Verkehrslast von 2 kN/m² ausgelegt, falls erforderlich, ist für lagerndes Material eine entsprechende Lastverteilung vorzusehen.
Der AG übernimmt in keinem Fall Abladen, Lagern und Transport von Stoffen und Bauteilen. Alle entsprechenden Leistungen werden als Nebenleistungen im Sinne der DIN 18299 betrachtet. Die örtliche Bauüberwachung nimmt keine Lieferungen an.

2.18 Leistungen für andere Unternehmen
Leistungen für andere Unternehmen sind nicht vorgesehen.

2.19 Einstellen von Anlagenteilen
Mitwirken beim Einstellen von Anlagenteilen ist nur für die haustechnischen Gewerke Teil der Leistung.

2.20 Benutzung von Teilen der Leistung vor der Abnahme
Teilabnahmen sind nicht vorgesehen. Sollten Teilabnahmen erforderlich werden, ist dies mit der Bauüberwachung und dem AG abzustimmen

2.21 Wartung während der Verjährungsfrist
Wartungsleistungen sind bei Erfordernis als gesonderte Position im LV beschrieben.

2.22 Abrechnung, Aufmaße
a) Rechnungsform
- Rechnungsadressat ist die Auftraggeberin.
- Die Originalrechnung ist direkt an die SPSG zu senden, bzw. online an rechnung@spsg.de. Die Zahlungsfrist gilt ab dem Datum des Rechnungseingang bei der SPSG.
- 1 x Original ist an die Bauüberwachung zur Prüfung in Papierform zu senden.
- Rechnungen sind kumulativ als Abschlagsrechnungen zu erstellen und müssen im Aufbau der Nummerierung des LV entsprechen. Abweichend gegliederte Rechnungen werden als nicht prüffähig zurückgewiesen.
b) Aufmaßform
Die Abrechnung erfolgt aufgrund vom AN zu erstellender Aufmaße. Die Abrechnung nach Zeichnung des Planungsbüros ist mit Zustimmung der Bauüberwachung möglich.
Bei der Abrechnung der Leistung ist insbesondere auf die Nachvollziehbarkeit des Aufmaßergebnisses zu achten.
Berechnungen von Einzelmengen sind mathematisch korrekt darzustellen und als Gesamtmenge der Einzelleistung zu addieren.
Die Abrechnung erfolgt ausschließlich nach steigendem Aufmaß. Allen Rechnungen ist das komplette Aufmaß der bis zum Rechnungsstand erbrachten Leistungen, ggf. ergänzt um erläuternde Zeichnungen oder Skizzen, beizufügen. Nicht nachvollziehbare Aufmaße können nicht anerkannt werden.

2.23 Umlagen / Nutzungskonditionen
Von der Bruttoabrechnungssumme der Abschlags- und Schlussrechnung werden grundsätzlich einbehalten:
- 0,3 % für den Verbrauch von Baustrom,
- 0,3 % für den Verbrauch von Bauwasser,
- 0,15 % für die Baustellen-Toiletten.

2.24 Hinweis zum LV
Innerhalb der Leistungsbeschreibung sind ggf. Abbildungen (fotografische Aufnahmen und Auszüge aus Bauzeichnungen) enthalten. Sollten diese nicht dargestellt werden, ist die Leistungsbeschreibung im PDF-Format (Blankett) der Kalkulation hinzuzuziehen.

2.25 Schlitz-, Stemm- und Bohrarbeiten
Eingriffe in die bestehende Bausubstanz sind grundsätzlich auf das notwendige Mindestmaß zu reduzieren und im Einzelfall von der Bauüberwachung und dem Auftraggeber freizugeben.

3 ANGABEN ZU BAUDURCHFÜHRUNG & DOKUMENTATION

3.1 Bauwesenversicherung
Der AG schließt keine Bauwesenversicherung ab.

3.2 Planunterlagen
Mit der Ausschreibung zur Verfügung gestellte Planunterlagen werden Vertragsbestandteil und gelten als Grundlage der Ausführung. Änderungen der Planunterlagen im Bauverlauf sind ausdrücklich vorbehalten.
Ausführungszeichnungen werden digital übergeben und liegen im Baubüro auf der Baustelle maßstäblich ausgedruckt in der jeweils gültigen Fassung vor. Die Art der Ausführung ist mit dem Architekten abzustimmen.
Alle in die Ausführungszeichnung eingeschriebenen Maße sind vor Beginn der Fertigung zu prüfen. Widersprüche zwischen Leistungsbeschreibung und Planzeichnungen sind der Bauüberwachung anzuzeigen und im einzelnen abzustimmen.

3.3 Bauzeitenplan / Terminplan
Ein Bauzeitenplan wird mit Baubeginn übergeben. In Baubesprechungen vereinbarte Termine und Einzelfristen werden als vertragsrelevant gewertet.

3.4 Muster und Bemusterungen
Für sichtbar verbleibende Bauteile ist in der Regel eine Bemusterung vorzunehmen, weiteres ist in gesonderten LV-Positionen geregelt.

3.5 Bauprodukte / Prüfzeugnisse / Technische Merkblätter
Für die verwendeten Bauprodukte sind die bauaufsichtlichen Zulassungen und technischen Merkblätter im Rahmen der Dokumentation vom AN zur Verfügung zu stellen. Dies gilt insbesondere für brandschutzrelevante Bauteile und Produkte.

3.6 Bauleiter AN / Baustellenbesetzung
Vom Auftragnehmer ist ein deutschsprachiger Bauleiter zu benennen. Die Baustelle ist durchgehend mit Personal besetzt zu halten sofern keine fremdverschuldete Baubehinderung vorliegt.

3.7 Bautagesberichte
Bautagesberichte sind vom AN zu führen und monatlich der Bauüberwachung vorzulegen.

3.8 Baubesprechungen
Baubesprechungstermine erfolgen in wöchentlichem Rhythmus an einem noch festzulegenden Termin. Für den AN gilt grundsätzlich die Teilnahmepflicht, die Abwesenheit ist nur in Abstimmung mit der Bauüberwachung statthaft. Diese Leistung ist in die Einheitspreise einzukalkulieren und wird nicht gesondert vergütet. Ein Besprechungsraum wird auf der Baustelle zur Verfügung gestellt.

3.9 Abnahmen durch Behörden
Der AN hat behördlichen oder prüfsachverständlichen Abnahmen beizuwohnen sofern dies im Rahmen der Abnahme erforderlich ist.

3.10 Dokumentationsunterlagen
Die mit Abnahme der Bauleistung vom AN zu übergebenden Dokumentationsunterlagen umfassen, sofern nicht näher im LV spezifiziert:
- bauaufsichtliche Zulassungen und technische Merkblätter verwendeter Produkte
- Messprotokolle
- Lieferscheine
- Prüfbescheinigungen
- Installationsschemata
- Werkplanungen / Werkstattzeichnungen
- Materialangaben verwendeter Produkte
- Pflegeanleitungen
- Bestellnummern
- Produktdatenblätter
Die Übergabe erfolgt digital 3 KW vor Schlussabnahmen zur Prüfung auf Vollständigkeit sowie 1-fach in Papierform.

## Gewerksspezifische Vorbemerkungen
Die römischen Bäder sind ein Baudenkmal, bei den auszuführenden Arbeiten ist darauf Rücksicht zu nehmen. Nicht nur die zu bearbeitende Substanz muss schonend behandelt werden, auch angrenzende Bauteile dürfen nicht beschädigt werden, besonders Bekleidungen (Putze, Paneele etc.) und Oberflächen (Anstriche, Lackierungen etc.).

Die Bodenarbeiten umfassen unter anderem:

- Holzfußböden (Dielen), schleifen und ölen (370 m²)
- Reparieren und Ergänzen von Dielenböden (ca 40 m²)
- Bearbeiten von Treppen 2St
- neue Aussentreppe Treppe 1 St
- Instandsetzung von einzelnen Türschwellen
- Lieferung und Einbau von Sockelleistenkanälen und Sockelleisten

Schadstoffe:
- Farbentfernung von bleibelasten Altanstrichen auf Dielenböden (230m²)
- Farbentfernung von bleibelasten Altanstrichen auf 2 Treppenläufen inkl Geländer

Bauvorbereitung
Dem Auftragnehmer und jedem seiner Mitarbeiter muss bewusst sein, dass die Arbeiten in denkmalgeschütztem Umfeld und Parkanlagen mit Besucherverkehr auszuführen sind. Der Arbeitsbereich ist in einem ordentlichen Zustand zu halten, zu reinigen und aufzuräumen. Dementsprechend sind die Arbeitstechnologien auf die Besonderheiten abzustimmen und eventuelle Mehraufwendungen in die Preise einzukalkulieren. Die Lage im Park gebietet zugleich ein entsprechendes Verhalten während der Arbeiten. So ist z.B. das Spielen von  Radios und anderen akustischen Wiedergabegeräten zu unterlassen.
In den Gebäuden und auf deren Dächern besteht absolutes Rauchverbot.
Der Bieter hat sich rechtzeitig Klarheit über die geplanten Maßnahmen zu verschaffen. Dazu besteht die Möglichkeit nach Vereinbarung das Objekt zu besichtigen.
Die zu behandelnden Bauteile sowie alle Architekturoberflächen, Grünanlagen und Wege sind gegen jedwede Beeinträchtigungen zu schützen.
Als Markierungsfarbe ist ausschließlich wasserlösliche Kreide zu verwenden. Markierungen auf verbleibenden Oberflächen sind strengstens untersagt!

Baudurchführung
Die durchzuführenden Maßnahmen sind mit der Bauüberwachung abzustimmen, Veränderungen auf Grund neuer Situationen rechtzeitig anzumelden und die Zustimmung einzuholen. Baubesprechungen sind Nebenleistungen und werden nicht gesondert vergütet.
Absprachen der Auftragnehmer untereinander sind nur nach Zustimmung durch die Bauüberwachung / den Architekten zulässig.
Ausführungszeichnungen werden digital übergeben und liegen im Baubüro auf der Baustelle maßstäblich ausgedruckt in der jeweils gültigen Fassung vor. Die Art der Ausführung ist mit dem Architekten abzustimmen. Alle in die Ausführungszeichnung eingeschriebenen Maße sind vor Beginn der Fertigung zu prüfen.
Die Bauteilfertigung hat nach örtlichem Aufmaß zu erfolgen. Da alle Arbeiten nach Aufmaß abgerechnet werden, hat der Auftragnehmer seine Aufmaßlisten rechtzeitig vor dem Verdecken abzurechnender Bauteile einzureichen. Abgerechnet wird ausschließlich die fertig verbaute Menge.
In die Einheitspreise einzurechnen sind die Kosten für:
- fachgerechte Lagerung, Transport und Entsorgung anfallender Bauabfälle, sofern diese nicht zu Gefahrstoffen zählen
- für den Abbau und Transport der benötigten Materialien, Geräte, Arbeits-
und Schutzmittel. Hierunter fällt auch Hebetechnik, Anschlagmittel und ggf.
Bodenschutz. Die Absperrung des Arbeitsplatzes am Objekt obliegt dem AN.
- sämtliche Einmess- und Nivellierarbeiten für die eigene Leistung
- erforderliche Schutzmaßnahmen gegen Witterungseinflüsse üblicher Art soweit sie zur
  termingerechten Ausführung notwendig sind. (z.B. Schutz vor Regen mittels Planen)
- sämtliche Befestigungsmittel wie Haften, Schrauben, Dübel Falzbleche etc., wenn sie nicht
  gesondert ausgewiesen sind.
- Die Zuschnitte, Ausklinkungen und Anpassungen an durchgehende und angrenzende Bauteile
  (z.B. Wände, Stiele und Streben, Stahlbauteile) und Überzüge werden nicht gesondert
vergütet.
- Alle Leistungen umfassen auch die Lieferung der dazugehörenden Stoffe und Bauteile
  einschließlich Abladen und Lagern auf der Baustelle, wenn in der Leistungsbeschreibung
  nichts anderes beschrieben ist.
- Sofern in Einzelpositionen nicht anders beschrieben, sind emissionsarme Produkte,
  vorzugsweise mit dem Umweltzeichen "Blauer Engel" zu verwenden.

Bautagesberichte/Dokumentation

Der Auftragnehmer hat täglich ein Bautagebuch zu führen und es am ersten Wochentag für die vergangene Woche vorzulegen sowie eine Durchschrift dem Auftraggeber / der Bauüberwachung zu übergeben.

Gegenstand der Bautagesberichte sind: Datum, Vorarbeiter, Arbeitskräfte (Anzahl), Maschineneinsatz, Witterung, Arbeitsumfang, Stand und Fortschritt der Bauarbeiten, besondere Ereignisse, Kontrollen, Entsorgungsleistungen.

Vereinbarungen vor Ort zwischen Auftraggeber und Auftragnehmer sind im Bautagebuch festzuhalten.

Ein vom Auftraggeber und -nehmer unterschriebenes Bautagebuch ersetzt nicht die Leistungsfeststellung.

Entsorgung

Die Entsorgung der ausgebauten Materialien ist in der Leistung enthalten sofern nicht anders ausgewiesen.

Schadstoffhaltige Bauaubfälle werden bauseits entsorgt. Der Auftragnehmer hat den gesicherten Transport in geeigneten vom AN gelieferten Behältern zu bauseits gestellten Abfallcontainern zu erbringen.

Die vorgesehenen Stellplätze für Schuttcontainer befinden sich unmittelbar am Gebäude, der Transportweg beträgt ca. 50 m.

Für die Stellung der Baueinrichtung ist zu beachten, dass kein Anschluss zur Abwassersammelleitung bereitgestellt werden kann. Anfallende Abwässer sind zu sammeln und zu entsorgen.

## Anlagen zum LV
Der Ausschreibung liegen folgende Unterlagen und Pläne als Vorabzug bei

Zeichnungen

Grundrisse:  Gesamtanlage EG 1:100
  Gesamtanlage OG 1:100
  Gesamtanlage DG 1:100
  Gesamtanlage Dach 1:100

Schnitte:  Gesamtanlage AA_CC 1:100
  Gesamtanlage EE_FF 1:100
  Gesamtanlage GG_HH 1:100
  Gesamtanlage II_JJ 1:100

Ansichten:  Gesamtanlage Nord & Süd 1:100
  Gesamtanlage Ost & West 1:100

Sonstige Anlagen

a01 Angaben zur Baustelle
a02 Baustelleneinrichtungsplan
a03 Zufahrtsplan
Fotodokumentation

Details

Gehilfenhaus
GE301_Bodenaufbau
GE302_Außentreppe
GE305_Bodenaufbau Bad & Kammer

Gärtnerhaus
GÄ302_Bodenaufbauten

Aussenbereich
AA701a_Anlegetreppe

## Termine
Der Auftragnehmer muss damit kalkulieren, dass dem Baufortschritt entsprechend die nachfolgend beschriebene Leistung in einzelnen Teilleistungen zu erbringen ist. Es besteht kein Anspruch auf Erstattung evtl. entstehender zusätzlicher Anfahrtswege oder Arbeitsunterbrechungen.

Stand Bauzeitenplan 23.02.2026

Gehilfenhaus
Aussentreppe Gehilfenhaus  7-9 / 2026
Dielen Gehilfenhaus  10 -11 /2026

Gärtnerhaus:
Altanstriche entfernen:  8-9 / 2026
Dielen Gärtnerhaus  10 -11 /2026

Aussenbereich:
Anlegetreppe Schafsgraben  4 /2027

## 26 Tischlerarbeiten Böden und Treppen

### Titel 26 Tischlerarbeiten Böden und Treppen

#### Titel 26.1 Bleihaltige Altanstriche entfernen

*Hinweis: Hinweise zu Schadstoffen*
Vor Beginn der Baumaßnahme werden schadstoffhaltige Materialien bauseits entfernt. Nach Schadstoffsanierung verbleiben im Gebäude jedoch schadstoffbelastete Bauteile, die nicht entfernt werden können, z. B hier bleibelastete Altanstriche auf Treppen und Dielen.

0) Allgemeine Vorgaben

Arbeiten zur Beseitigung von Gefahrstoffen dürfen nur von Fachbetrieben durchgeführt werden, deren personelle und sicherheitstechnische Ausstattung dafür geeignet ist.
Die Anwesenheit einer weisungsbefugten und sachkundigen Person mit Sachkunde nach DGUV 101-004 ist zu gewährleisten. Bei Arbeiten in kontaminierten Bereichen sind die Vorgaben der DGUV 101-004 zu befolgen.

Für alle Arbeiten an den betroffenen Bauteilen ist auf die Einhaltung der Arbeitsschutzvorschriften im Umgang mit bleihaltigen Produkten nach TRGS 505 zu achten,
die Mitarbeiter sind entsprechend einzuweisen.

Während der Bearbeitung der bleihaltigen Altanstriche muss das Personal verpflichtend eine PSA, bestehend aus FFP-2-Maske und gummierten Arbeitshandschuhen tragen. Zudem wird das Tragen einer Schutzbrille empfohlen.
Sofern in Einzelpositionen nicht gesondert erfasst, sind die Schutzausrüstungen in die Einheitspreise einzukalkulieren.

Aus der Bearbeitung der kontaminierten Bauteile anfallende Farbreste sind restlos zu entfernen, in dichte Gebinde zu verpacken und für die bauseitige Entsorgung bereitzustellen. Hierbei ist auch die Reinigung der Arbeitsgeräte und der Arbeitskleidung zu beachten. Die Verteilung von kontaminierten Materialresten auf der Baustelle ist zu unterbinden.

1) Schadstoffvorkommen innerhalb des Leistungsbereiches

Schwermetallhaltige Altanstriche an Holz- und Metallteilen
An historischen Metall- und Holzbauteilen im gesamten Objekt können bleihaltige Altanstriche vorhanden sein, diese sind im Rahmen des Auftrags fachgerecht zu entfernen.

Die Farbentfernung soll nicht-abrasiv ohne Staubentwicklung und materialschonend, z.B. mittels Abbeizen, erfolgen. Einige Bauteile (Treppen, Böden, Geländer, Fenster- und Türrahmen) müssen in situ bearbeitet werden.
Für die Bearbeitung der ausgebauten Dielen soll vor Ort ein Schwarzbereich eingereichtet werden, alternativ kann die Bearbeitung in den Räumlichkeiten des AN erfolgen.

2) Personal- und Materialdekontaminationsanlagen

Bei der Bleisanierung ist eine kombinierte 2-Kammer-Personal-/Material-Schwarz-Weiß-Anlage einzusetzen.
Die Kammern der Schwarz-Weiß-Anlage sind zur Reinigung der Schutzkleidung und zur Reinigung der Verpackungen bzw. Transportbehälter der gefährlichen Abfälle mit einem Industriestaubsauger der Verwendungskategorie H zu betreiben. Alle drei Türen der Schwarz-Weiß-Anlage sind als Reißverschlusstüren auszuführen. Die Schwarz-Weiß-Anlage muss mit einer leicht dekontaminierbaren Oberfläche versehen sein. Durch wechselseitiges Anordnen der Zuluft- und Abluftöffnung muss eine Diagonalströmung erreicht werden. Eine Luftströmung von Weiß- in Richtung Schwarzbereich ist zu gewährleisten. Die Boden-, Wand- und Deckenflächen müssen staubdicht sein. Die Kammern müssen über eine gute Beleuchtung verfügen. Der Zugang ist deutlich mit der sicherheitsrelevanten Beschilderung zu kennzeichnen und gegenüber Unbefugten zu verschließen. Vor der Schwarz-Weiß-Anlage ist ein Spiegel anzubringen, damit das Sanierungspersonal den einwandfreien Sitz der Schutzausrüstung kontrollieren kann. Mit dem Industriestaubsauger der Verwendungskategorie H ist die Schutzkleidung in der "Schwarzkammer" (gegenseitig) abzusaugen. Nach dem gründlichen Absaugen der gesamten Schutzkleidung (Schutzanzug, Schuhe/Stiefel, Atemschutzmaske, Handschuhe) werden die Einwegschutzanzüge in der "Weißkammer" der Schwarz-Weiß-Anlage entsorgt. Dann verlässt das Sanierungspersonal die Schwarz-Weiß-Anlage und setzt erst dort die Atemschutzmaske ab. Es geht daraufhin direkt zu den Waschgelegenheiten. Dort ist neben der Körperhygiene das Reinigen der Atemschutzmaske (bei Mehrweg-Masken) durchzuführen. Auf dem Rückweg legt das Sanierungspersonal vor Betreten der Schwarz-Weiß-Anlage einen neuen Einwegschutzanzug und wieder die Atemschutzmaske an.

3) Fachgutachterliche Begleitung
Weitere Vorkommen an schadstoffhaltigen bzw. potenziell schadstoffhaltigen Baustoffen / Materialien in nicht zugänglichen Bereichen sind nicht auszuschließen und sind bauvorbereitend bzw. baubegleitend weiterführend zu prüfen.

4) Entsorgung

Die Entsorgung von ausgebauten Materialien oder Restmaterialien ist in der Leistung enthalten sofern nicht anders ausgewiesen.

Für schadstoffhaltige Bauabfälle erfolgen Entsorgung und Gestellung der für den Abtransport erforderlichen Abfallgebinde bauseits.
Durch den Auftragnehmer ist der gesicherte Transport vom Ausbauort in die Abfallgebinde zu erbringen.
Die vorgesehenen Stellplätze für Abfallcontainer befinden sich im Baustellenbereich, der Transportweg beträgt bis 100 m.

Für die Stellung der Baueinrichtung ist zu beachten, dass kein Anschluss zur Abwassersammelleitung bereitgestellt werden kann. Anfallende Abwässer sind zu sammeln und zu entsorgen.

##### Titel 26.1.1 Baustelleneinrichtung Schadstoffsanierung

**26.1.1.1 Baustelleneinrichtung Schadstoffsanierung**
*** Pauschalposition
Anlieferung, Vorhalten/Betreiben und Abtransport aller
für die hier ausgeschriebenen Maßnahmen einschl. der
Maßnahmen zur Beseitigung von Gefahrstoffen gemäß TRGS 505, sowie TRGS 524/DGUV-Regel 101/004
(ehemals BGR 128) erforderlichen Einrichtungen,
Maschinen, Geräte und Materialien, soweit sie nicht
separat in Einzelpositionen ausgewiesen sind, wie Abschottungsmaterialien und Reinigungsgeräte.

Diese Position ist ergänzend speziell für die Schadstoffsanierung vorgesehen.
Die allgemeine Baustelleneinrichtung wird unter Position 26.2 separat abgefragt.

Bauseits gestellt werden für die Schadstoffsanierung:
- Mannschaftscontainer 1 Stk.
- Schwarz-Weiß-Container
- Entsorgung der Abfallgebinde mit Schadstoffbelastung
Menge: 1,000 psch

**26.1.1.2 Biomonitoring Betriebsarzt**
*** Pauschalposition
Biomonitoring der Mitarbeiter vor, während und nach der Baumassmahme durch einen Betriebsarzt/Betriebsärztin  zur Gefährdungsbeurteilung.
Menge: 1,000 psch

**26.1.1.3 Anzeigen der Arbeiten beim LAVG**
*** Pauschalposition
Anzeigen der Arbeiten beim Landesamt für Arbeitsschutz,
Verbraucherschutz und Gesundheit (LAVG)
/Berufsgenossenschaft.
Schadstoffvorkommen: Bleibelastete Altanstriche
Menge: 1,000 psch

**26.1.1.4 Persönliche Schutzausrüstung für Sanierer**
*** Pauschalposition
Persönliche Schutzausrüstung für Sanierer gemäß Vorbemerkungen bestehend aus Einwegschutzanzug, Funktionsunterwäsche, Handschuhe (auch nitrilkautschuk-beschichtete), P2-/P3-Halbmaske in hygienisch einwandfreiem Zustand und Wartung durch den Maskenwart, bereitstellen inkl. Austausch und Entsorgung von Verbrauchsmaterialien.
Menge: 1,000 psch

**26.1.1.5 kombinierte 2-Kammer-Personal-/Material-Schleuse**
kombinierte 2-Kammer-Personal-/Material-Schleuse mit allen dazu notwendigen Bau-, Hilfs- und Verbrauchsmaterialien, Abdichtungen und luftdichten Anschlüssen, mit Reißverschlusstüren, Nachströmöffnungen, Spiegel
liefern, aufbauen, funktionstüchtig installieren, vorhalten und betreiben für den beschriebenen Leistungszeitraum für die beschriebene Maßnahme und nach Beendigung der Arbeiten nach jedem Sanierungsbereich dekontaminieren, abbauen, abtransportieren und wiederherstellen in den ursprünglichen Zustand.
Menge: 1,000 St

**26.1.1.6 Umsetzen kombinierte 2-Kammer-Personal-/Material-Schleuse**
Umsetzen derkombinierte 2-Kammer-Personal-/Material-Schleuse der Vorposition, sonst wie vor
Menge: 2,000 St

**26.1.1.7 Staubdichte selbsttragende Abschottungen**
Staubdichte selbsttragende Abschottungen der Sanierungsbereiche, bestehend aus PE-Folie (Dicke 0,4 mm) und schwerem Industrieklebeband auf einer Holzlattenunterkonstruktion (Ober-/Unterrähm als Decken-Fußbodenanschluss, Stiele im Abstand von ca. 1m vorzusehen).Leistung inkl. liefern, Anschlussflächen reinigen, aufbauen,vorhalten und betreiben, nach Beendigung der Arbeiten dekontaminieren, abbauen, abtransportieren, entsorgen und wiederherstellen in den ursprünglichen Zustand. Durchdringungen (Rohre, Kabel) sind einzuplanen. Ausführung nur auf Anweisung der AG-Bauleitung.
Abrechnung erfolgt nach lfm Schleusenwand.

Höhe bis 3m
Menge: 10,000 lfdm

**26.1.1.8 Schleusenbereich abgrenzen Treppenhaus**
*** Pauschalposition
Ergänzung Schleusenbereich Treppenhaus.
Herstellen eines abgeschlossenen Schleusenbereichs in den Geschossen durch Abkleben der Türöffnungen.

OG 3 St Türen
DG 3 St Türen
EG 2 St Türen
Menge: 1,000 psch

**26.1.1.9 Raumluftfilteranlage (RFA) 1000 m³/h**
Raumluftfilteranlage (RFA) als Absauganlage mit einer Gesamtnennleistung von mind. 1000 m³/h zur Erreichung einer gerichteten Luftströmung und eines mind.2-fachen Luftwechsels im Sanierungsbereich, einschließlich 3-stufigem Filtersystem und Filterzustandsanzeige,
liefern, aufstellen, betriebsfertig anschließen inkl. aller Rohrleitungen, Anschlüsse, ggf. Fensterersatzelement, vorhalten und betreiben einschl. der kontaminationsfreien Filterwechsel mit Neufilter und Filterentsorgung, nach Beendigung der Arbeiten wieder abbauen und abtransportieren.
Menge: 1,000 St

**26.1.1.10 Industriestaubsauger klein für Sanierungsbereiche und Schleuse**
Industriestaubsauger für Sanierungsbereiche und Schleusen, mind. 250 m³/h u. 200 mbar, BIA-geprüft, Verwendungskategorie H, inkl. erforderlicher Schlauchleitungen
liefern, installieren, mit  Abluftweiterleitung ins Freie, vorhalten und betreiben inkl. fachgerechter Filterwechsel, Neufilter und Filterentsorgungen,nach Erfordernis dekontaminieren und umsetzen, nach Abschluss der Arbeiten abbauen, nach jedem Sanierungsbereich dekontaminieren und abfahren.
Menge: 2,000 St

**26.1.1.11 Industriestaubsauger groß für Sanierungsbereiche**
Industriestaubsauger groß für Sanierungsbereiche, mind. 950 m³/h u. 200 mbar, BIA-geprüft, Verwendungskategorie H, inkl. erforderlicher Schlauchleitungen und falls erforderlich mit Vorabscheider liefern, installieren, vorhalten und betreiben inkl. fachgerechter Filterwechsel, Neufilter und Filterentsorgungen, nach Erfordernis dekontaminieren und umsetzen, nach Abschluss der Arbeiten abbauen, dekontaminieren und abfahren.
Menge: 1,000 St

**26.1.1.12 Schwarzbereich Werkstatt-Zelt**
*** Pauschalposition
Einrichten und vorhalten eines Werkstattzeltes als Schwarzbereichs zur Überarbeitung (besäumen) der Dielen vor Ort anstatt in die Werkstatt zu verbringen.
Inklusive Aufbau, Reinigung und Abbau.
Menge: 1,000 psch

##### Titel 26.1.2 Schadstoffsanierung

*Hinweis: Auszug aus Gutachten zur Schadstoffuntersuchung vom 4.1.2024*
In den Anstrichen von Holz- und Metallbauteilen sowie an einer verputzten Ziegelwand wurde das
Schwermetall Blei über dem Schwellenwert (2.500 mg/kg) nachgewiesen.

Sofern Holzbauteile demontiert und entsorgt werden sollen, sind sie gemäß Altholzverordnung in die
Kategorie A IV einzuordnen. Sie sind als gefährlicher Abfall unter der AVV 170204* zu entsorgen.

Eine Sanierungs- bzw. Demontageverpflichtung besteht nicht. Sofern die Bauteile überarbeitet und dafür z.B. entlackt werden sollen, müssen diese Arbeiten ohne Staubfreisetzung erfolgen (Abbeizer, Nassschleifen). Ist dies nicht möglich, ist der Bereich luftdicht abzuschotten und mit einer Raumluftfilteranlage zu versorgen. Das ausführende Personal hat mind. (Einweg-)Atemschutzmasken mit
Partikelfilter P2 zu tragen. Der Staub ist direkt mittels Industriestaubsauger der Verwendungskategorie M
abzusaugen. Staub und Altanstriche sind vollständig zu erfassen, luftdicht zu verpacken und als gefährlicher Abfall unter AVV 080117* (Abfälle aus der Farb- oder Lackentfernung, die organische Lösemittel oder andere gefährliche Stoffe enthalten) zu entsorgen. Bei den Arbeiten ist die TRGS 505 zu beachten.

Betroffen sind im Gärtnerhaus:
DG Flur, Umkleide
DG-OG Treppe & Geländer
OG ggf der Boden unter einer 2. Dielenlage Büro und Videowache.
OG-EG Treppe & Geländer
EG Ausstellungsräume Böden unter einer ehemaligen Lino Oberlage.

Nicht betroffen sind:
OG: Die Böden im Dachraum, Teeküche und Flur sind bereits holzsichtig.
EG: Der Boden 054 Ausstellung ist bereits holzsichtig.

**26.1.2.1 Klebstoffreste auf Dielen entfernen**
Klebstoffreste auf Dielenbelag mit Spachtel entfernen, anfallendes Material entsorgen durch AN. Klebstoff nicht Phenolbelastet, Altanstriche auf Dielen sind bleibelastet.

Bei den Arbeiten ist die TRGS 505 zu beachten.
Arbeit erfolgt im Schwarzbereich. Entsprechende Schutzmaßnahmen, sofern nicht in der BE enthalten, sind einzukalkulieren.

Bereich:  GÄ EG Ausstellung, Treppenhaus, Lager
  ausser R54
Menge: 160,000 m²

**26.1.2.2 Materialprobe**
Ergänzende Entnahme von Materialproben und Schadstoffanalysen für die zu bearbeitenden Bereiche.
Erst nach Aufforderung durch die Bauleitung.
Menge: 10,000 St

**26.1.2.3 Farbentfernung Dielenboden, Altanstriche bleibelastet**
Farbentfernung bleibelasteter Altanstriche auf Dielenfußboden durch Abbeizen oder ähnliches Verfahren ohne Staubentwicklung um die Kontamination benachbarter Bereiche zu vermeiden. Vorbereitende Maßnahme für nachfolgende Schleifarbeiten.

Bei den Arbeiten ist die TRGS 505 zu beachten.
Arbeit erfolgt im Schwarzbereich. Entsprechende Schutzmaßnahmen, sofern nicht in der BE enthalten, sind einzukalkulieren.

Vor Ort anfallendes Material ist in bauseits gestellte Container für Schadstoffe zu entsorgen, Transportweg ca 50m.

angebotenes Verfahren: '....................'

Bereich:  GÄ EG  Ausstellung ausser R 54,
  Treppenhaus, Lager,
  GÄ OG  Büro, Videowache (untere Lage)
  GÄ DG  Flur, Umkleide
Menge: 230,000 m²

**26.1.2.4 Sockelleisten ausbauen, GE, GÄ**
Vorhandene Sockelleisten mit bleibelasteten Anstrichen aufnehmen. Musterstücke für jedes variierenden Profil sichern und Standort dokumentieren. Annahme 5 Stück, je 50cm. Muster dokumentieren und einlagern in Materialcontainer auf der Baustelle.

Restliches schadstoffbelastetes Material in bauseits gestellte Container verbringen, Transportweg ca 50m.
Menge: 330,000 lfdm

*Hinweis: Treppen Gärtnerhaus, Anstriche bleibelastet*
Die Altanstriche der Treppen und Geländer sowie von Holzbekleidungen sind bleibelastet.

Für alle Arbeiten an den betroffenen Holzoberflächen ist auf die Einhaltung der Arbeitsschutzvorschriften im Umgang mit bleihaltigen Produkten nach TRGS 505 zu achten. Ensprechende Schutzkleidung für die Mitarbeiter ist in die Positionen mit einzukalkulieren.
Die Arbeiten dienen auch als Vorleistung für das Gewerk Maler Anstrich Treppe, damit nur einmal ein Schwarzbereich eingerichtet werden muss!

Anfallendes Material ist in bauseitige Container zu verbringen, Transportweg ca 50m.

Die Treppen liegen im Gärtnerhaus, die Treppe EG-OG ist viertelgewendelt, die Treppe OG-DG ist halbgewendelt mit kleinem Podest.

**26.1.2.5 Farbentfernung Stufen**
Farbentfernung bleibelasteter Altanstriche durch Abbeizen oder ähnliches Verfahren ohne Staubentwicklung um die Kontamination benachbarter Bereiche zu vermeiden.
Einschließlich nachträgliches anschleifen der Flächen bis zum Erreichen eines glatten, tragfähigen und malerfertigen Untergrundes als Vorleistung im Schwarzbereich für das Gewerk Malerarbeiten.

Bei den Arbeiten ist die TRGS 505 zu beachten.
Arbeit erfolgt im Schwarzbereich. Entsprechende Schutzmaßnahmen, sofern nicht in der BE enthalten, sind einzukalkulieren.

Farbentfernung an Stufen, bestehend aus einer Trittstufe mit Unterschnitt und gerundeter Stufenvorderkante, dunkelbraun und einer Stellstufe mit profilierter Ansicht, kassetiert, weiß.

Breite: bis 110 cm
Steigung:  S / A = 18,5/27 cm

Bereich:  GÄ Treppe EG-OG, viertelgewendelt
  GÄ Treppe OG-DG, halbgewendelt
  GÄ Tritte vor Terrassentüren

Abrechnung nach Anzahl Stufen
1 Podeststufe enthalten!

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Menge: 38,000 St

**26.1.2.6 Farbentfernung Wangen**
Farbentfernung bleibelasteter Altanstriche wie zuvor beschrieben, jedoch auf Wangen:
Wangen (BxH ca 6x30cm) unterhalb von Stufen(aufgesattelt/ gezahnt).
Bereich Wandanschluss: Hier sind unterseitig 2 Flächen/Seiten zu bearbeiten, oberseitig ist eine parallel zum Stufenverlauf anliegende profilierten Sockelleiste zu bearbeiten.
Bereich Treppenauge: Hier sind 3 Flächen/Seiten zu bearbeiten, der untere Wangenabschluss ist profiliert. Eckübergänge sind gerundet. Inklusive Profilierter Leiste parallel zum Stufenverlauf am Übergang Wange/Stufe.
Inklusive erforderlicher Rüsthilfe mobil, für Treppen geeignet.

Abwicklung :  Insgesamt  über beide Wangen  gerechnet, ca 120cm

Abrechnung nach äusserer Lauflinie (Wand) im Grundriss
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Menge: 14,000 lfm

**26.1.2.7 Farbentfernung Treppenuntersicht**
Farbentfernung bleibelasteter Altanstriche wie zuvor beschrieben, jedoch auf der Treppenuntersicht:
Trittstufen stehen rückseitig über die Setzstufen hinaus, Stufenrückkante leicht profiliert.
Inklusive erforderlicher Rüsthilfe mobil, für Treppen geeignet.

Breite: bis 110 cm
Steigung:  S / A = 18,5/27 cm

Abrechnung nach Anzahl Stufen
1 Podeststufe enthalten!
Menge: 36,000 St

**26.1.2.8 Farbentfernung Treppengeländer**
Farbentfernung bleibelasteter Altanstriche wie zuvor beschrieben, jedoch am Geländer bestehend aus:

Handlauf: Omega-Form, dunkelbraun
Untergurt: mit Profilierung, weiß
Staketen: gedrechselt  (Æ50 mm) mit Quaderung und  Kugeln, weiß, Achsmaß ca 15cm
Höhe:  ca. 90 cm

Hinweis: Zusätzlich zu den eingebauten Elementen sind 2 Geläderteile aus dem Obergeschoss vor Ort eingelagert für den Wiedereinbau, diese sind mit zu bearbeiten.

Abrechnung nach Längenmaß Handlauf.
Menge: 20,000 lfm

**26.1.2.9 Farbentfernung Pfosten / Krümmling**
Farbentfernung bleibelasteter Altanstriche wie zuvor beschrieben, jedoch an Endpfosten und Krümmling des Geländers, teilweise kanneliert.

Abwicklung:  bis 1m
Höhe:  ca 90 cm
Menge: 5,000 St

**26.1.2.10 Farbentfernung Stütze Treppe EG**
Farbentfernung bleibelasteter Altanstriche wie zuvor beschrieben, jedoch auf der Stütze im Erdgeschoss, mit  8-eckiger Grundform, einem Kapitell sowie 3 profilierten Friesen. Im Sockelbereich bis 1m etwas breiter.

Abwicklung:  ca 80cm
Höhe:  ca 2,27cm
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Menge: 1,000 St

**26.1.2.11 Farbentfernung Deckenrand Bekleidung**
Farbentfernung bleibelasteter Altanstriche wie zuvor beschrieben, jedoch hier Holzbekleidung der Deckenkante im Treppenauge mit profiliertem oberen Abschluss zur Wand, glatter Fläche im Deckenbereich und glatter Leiste an der Unterseite der Decke.
Inklusive erforderlicher Rüsthilfe mobil, für Treppen geeignet.

Abwicklung:  bis 50cm
Menge: 7,000 lfdm

**26.1.2.12 Holzbekleidungen, bleihaltige Anstrich entfernen**
Farbentfernung bleihaltiger Anstriche wie zuvor beschrieben, jedoch von Holzbekleidungen an Decken oder Einhausungen mit Fugen NF oder Deckleisten.

In Kleinflächen, Abrechnung nach m2

Bereich:  GÄ EG WC Decke,
  GÄ EG Treppenbekleidung
  TH Kasse
Menge: 20,000 m²

#### Titel 26.2 Baustelleinrichtung

**26.2.1 Baustelleneinrichtung**
*** Pauschalposition
Baustelleneinrichtung für den eigenen Bedarf für die Durchführung sämtlicher Leistungen, welche in den Folgepositionen beschrieben werden.

Folgende Leistungen sind mindestens einzukalkulieren (kein Anspruch auf Vollständigkeit):

-Baustellenbeleuchtung für den eigenen Bedarf
-Maschinen, Geräte, Werkzeuge
-Leitern und Bockrüstung o.ä. für hinreichend erreichbare Arbeitsbereiche (bis 4,00 m)
-Einrichtungen für den Materialtransport für den
eigenen Leistungsumfang (z.B. Schrägaufzug, Kleinkran, Seilwinde etc., Aufstellflächen hierfür sind mit der Bauleitung
abzustimmen)
-Persönliche Schutzausrüstung für eigene Bedienstete

Aufstellmöglichkeiten für Lager- und Aufenthaltscontainer sind auf dem Grundstück gegeben (Untergrund Schotter). Es stehen nicht überdachte Lagerflächen zur Verfügung.

Folgende Leistungen der Baustelleneinrichtung werden
bauseits gestellt und sind daher NICHT in den
Pauschalpreis einzurechnen:

- Freimachen des Baugeländes
- Baustraßen, Bauwege
- Bau-WC
- Baustrom, Bauwasser
- Mannschaftscontainer 1 Stk.
- Schwarz-Weiß-Container
- Besprechungscontainer
- Gerüste inkl. Fangrüstungen außerhalb und innerhalb von Gebäuden einschl. Geländer, ausgenommen sind über Leitern hinreichend erreichbare Arbeitsbereiche

Bei Stellung von firmeneigenen Personalcontainern mit Stromanschluss ist der Strombedarf zuvor mit der Bauüberwachung abzustimmen.
Menge: 1,000 psch

**26.2.2 Baustelleneinrichtung Vorhaltung**
Baustellenrichtung für den eigenen Bedarf über die Dauer der Bauzeit vorhalten
Vorhaltedauer:  12 Monate
Menge: 12,000 St/M

#### Titel 26.3 Bodenbeläge Dielen

*Hinweis: Gärtnerhaus Bodenarbeiten*
Gärtnerhaus:

Der Dielen-Boden im Erdgeschoss (155m2) ist teilweise mit bleibelasteten Altanstrichen versehen und soll zukünftig holzsichtig sein.

Im Erd- und Obergeschoss allgemein und im Dachgeschoss Flur und Umkleide werden die vorhandenen Dielenböden aufgearbeitet und bei Erfordernis in Teilen erneuert.

In den Dachräumen und Dachabseiten wird die alte Dielung nicht aufgearbeitet, hier wird durch das Gewerk Zimmermann eine Dachboden-Dämmung ergänzt.
Teilweise wurden durch das Gewerk Zimmermann alte Dielen aufgenommen zur statischen Ertüchtigung der Deckenbalken.

Hinweis zur Abschnittsweisen Ausführung:
Eine Unterbrechung der Ausführung zwischen Schadstoffsanierung Böden und Endbehandlung der Oberflächen ist mit in die Preise einzukalkulieren. Unterbrechung für Putzarbeiten und TGA-Installationen erforderlich.

Bodenaufbauten:

Boden DG
Dielung  ca 27mm, Breite ca 137mm
Deckenbalken 20x24cm, Achsmaß ca 100-115cm
Einschubdecke mit Schüttung auf Stakung mit Nuten
Unterdecke  Rohrputz

Altanstriche mit Bleibelastung in Flur und Umkleide

Boden OG
Dielung  ca 27mm, Breite min 182mm
Deckenbalken 20x24cm, Achsmaß ca 100-115cm
Einschubdecke mit Schüttung auf Stakung mit Nuten
Unterdecke  Rohrputz

Altanstriche mit Bleibelastung in Büro und Videowache

Boden EG
Dielung  ca 27mm, Breite min 182mm
Traglattung  ca 12x12cm
Schüttung Bestand
Gewölbedecke Keller

Altanstriche mit Bleibelastung auf allen Dielen ausser
R 54 Ausstellung

*Hinweis: Vorbereitende Arbeiten*

**26.3.1 Dielen aufnehmen, seitlich lagern**
Dielenbelag behutsam aufnehmen, Nägel in Deckenbalken und Dielenbelag restlos entfernen und entsorgen.
Wiederverwertbare Dielung seitlich lagern für den Wiedereinbau.

Dielen: d ca 25-28mm
  b ca 200mm
  l  bis ca 5m

Bereich: GE Wohnen / Küche auf ca 1,20m Streifen zur  Kontrolle der Balkenköpfe
  GÄ OG Flur für Installationen Elektro
Menge: 40,000 m²

**26.3.2 2. Lage Dielen aufnehmen**
Behutsamer Rückbau einer doppelten Dielenlage über den historischen Dielen. Nägel in unterem Dielenbelag restlos entfernen und entsorgen.
Inklusive fachgerechte Entsorgung des anfallendes Materials durch den AN.

Bereich:  GÄ OG Büro & Videowache
Menge: 60,000 m²

**26.3.3 Schutzlagen aufnehmen**
Schutzlagen (Spanplatte 5mm oder OSB 15mm)
über vorhandener Dielung aufnehmen.
Inklusive fachgerechte Entsorgung des anfallendes Materials durch den AN.

Bereich:  GÄ DG Umkleide, Flur
  GÄ OG Teeküche, FLur, Treppenhaus, Dachb.
  GÄ EG Lager, Treppenhaus, 54 Ausstellung
  GE OG Wohnen, Küche
Menge: 190,000 m²

**26.3.4 Lagerhölzer, KVH 6x10cm**
Lieferung und Abbund von Lagerhölzern aus KVH 6 x10cm.
Herstellen einer fluchtrechten Unterkonstruktion für die nachfolgende Dielung durch nivellierte Anlaschung an vorhandene Deckenbalken im Bereich eines zu schließenden Treppenlochs. (Treppenloch ca 2,7x1m)
Die Höhe der Hölzer ist je nach Lage der Staakung (Gewerk Zimmermann) ggf anzupassen.

Lagerhölzer  KVH = 6 x10cm

Bereich:  GE OG Küche ehemaliges Treppenauge
Menge: 6,000 lfdm

**26.3.5 Lagerhölzer, KVH 8x4cm**
Lieferung und Abbund von Lagerhölzern  aus KVH 8x4cm.
Herstellen einer fluchtrechten Unterkonstruktion für die nachfolgende Dielung.
Im Bereich Boden Gehilfenhaus, auflegen der Lattung auf zementgebundene Blähtonschüttung (ges. Position), Ausdämmung mit Holzfaser in ges. Position.

Lagerhölzer  BxH= 80x40mm
Achsmaß  ca 50cm

Bereich:  GE OG Flur, Kammer Detail GE305/301
Menge: 40,000 lfdm

**26.3.6 Lattung, KVH 3x4cm (Wandbereich)**
Lieferung und Abbund einer Lattung aus KVH 4x3cm.
Herstellen einer fluchtrechten Unterkonstruktion für die nachfolgende Dielung, als Wandbekleidung.
Montage auf Holzständerwerk (bauseits durch Gewerk Zimmermann).

Lagerhölzer  BxH= 40x30mm
Achsmaß  ca 50cm

Bereich:  GÄ EG Lager Abkofferung zum Keller  (Wand Bereich Detail GÄ308)
Menge: 13,000 lfdm

**26.3.7 Dielen Ersatz, Kiefer, Breite min 182mm**
Lieferung neuer Dielenbretter aus Kiefernholz, für Ergänzung vorhandener Dielenbeläge, Ausführung in Nut und Feder.
Material- und Anlieferung, Einbau gesondert!

Holzart:  Kiefer
Breiten:  Standardbreite mind. 182 mm
Einzellängen: 3,5-5m
Stärke:  27 mm
Sortierung:  A
Oberfläche:  vorgeschliffen, unbehandelt

Bereich:  GE OG Flur, Kammer, Küche (Treppe)
  GÄ (ohne Dachabseiten) Ersatz für  geschädigte Dielen Schätzung 5%

Hinweis: Bestellung erst nach örtlicher Ermittlung des tatsächlichen Fehlbedarfs.
Menge: 30,000 m²

**26.3.8 Dielen verlegen**
Einbau alter und neuer Dielen, Abrechnung für den Wiedereinbau und den Ersatzeinbau.

Montage auf Lagerhölzern oder Deckenbalken, Massivdiele, Nut & Feder, unsichtbar verschraubt.
In den Einheitspreis sind die Anpassung an flankierende, vertikale Bauteile, insbesondere in den Fensternischen sowie die Aushöhung bis 25 mm einzukalkulieren.

Bereich:  GÄ OG Flur
  GE OG Flur, Kammer, Küche (Treppe)
Menge: 40,000 m²

**26.3.9 Dielen verlegen, Kleinflächen**
Dielung im Bereich freigelegter Balkenköpfe wieder einsetzten, Material seitlich lagernd.
Kiefer Breite bis 25 cm, Verlegung Nut und Feder, unsichtbar verschraubt, inkl. Anarbeitung an flankierende Bauteile, wie Fensternischen und Schächte sowie Höhenausgleich bis 25 mm. Dielenstärke Bestand ca. 30 mm
Als Kleinflächen.

Bereich: GE OG Wohnen und Küche
Menge: 20,000 m²

**26.3.10 Dielenboden ausbessern, Kleinflächen**
Vorhandenen Dielenfußboden, Kiefer, in Kleinflächen ausbessern - nach Abstimmung mit der Bauleitung.
Hinweis: Diese Position ist für Bereiche vorgesehen, die nicht für Installationen vorab ausgebaut werden müssen, also grundsätzlich im Bestand erhalten bleiben sollen, betrifft Kleinflächen!

Geschädigte Dielen aufnehmen, Nägel restlos von Deckenbalken entfernen, neue Dielen passend zum Bestand flächenbündig einsetzten. Material gesondert.
Inklusive Entsorgung von anfallendem (unbelastetem) Material durch den AN. Die historische Dielung ist hier teilweise noch verdeckt und soll wieder hergestellt werden, Aufwand erst nach freilegen der Flächen sichtbar.

Bereiche:  GÄ DG, Umkleide und Flur
  GÄ OG, Teeküche, Büros, Treppenraum  Menge geschätzt 10%
Menge: 20,000 m²

**26.3.11 Löcher bis 20 mm in Dielen schließen**
Bohrlöcher in Dielenbrettern bis 20 mm Durchmesser mit Holzstopfen verschließen, Bohrloch nach Erfordernis mit Forstnerbohrer sauber vergößern.
Menge: 20,000 St

*Hinweis: Oberflächen*

**26.3.12 Dielen Grobschliff**
Vorhandenen Dielenfußboden, Kiefer, in mehreren Arbeitsgängen bis zum Erreichen einer gleichmäßig gefärbten Holzoberfläche schleifen, als Vorbereitung für den Feinschliff..
Inklusive versenken oder tauschen von hervorstehenden Nägeln.

Schleifstaubreste sind nach dem Schleifvorgang abzusaugen und zu entsorgen.

Bereich:  Alle Dielenböden
Menge: 370,000 m²

**26.3.13 Zulage für Dielen mit bleibelasteten Altanstrichen**
Zulage Grobschliff für den Bereich zuvor abgebeizter Dielen mit Blei belasteten Altanstrichen. Eine Schleuse ist nicht mehr erforderlich aber Schutzmaßnahmen nach TRGS 505 für die Bearbeiter sollten dennoch vorgesehen werden.

Vor Ort anfallendes Material ist in bauseits gestellte Container für Schadstoffe zu entsorgen, Transportweg ca 50m.
Menge: 230,000 m²

**26.3.14 Dielen Feinschliff**
Dielenboden, als Vorbehandlung für die Oberflächenbeschichtung schleifen, materialabhängige Abstufung der Schleifkörnung bis Körnung 120. Nach dem Schleifen, unmittelbar von der Beschichtung Oberfläche mit Besen und Staubsauger restlos entstauben
Menge: 370,000 m²

**26.3.15 Versiegeln von Dielungen**
Oberflächenbehandlung von Dielenböden mit Naturharzhartöl, in zwei Anstrichen mit Zwischentrocknung, nach 24 Stunden Trockenzeit überschleifen.  Risse in Dielen mit Schleifstaub und Hartöl schließen.
Als Abschluss Naturharzhartöl dünn auftragen.

Eigenschaften:  - trittfest, Schmutz- und
  wasserabweisend
   - lösemittel- und wasserfrei
   - diffunsionsfähig, antistatisch
   - transparent
   - starkes Eindringvermögen
   - speichel- und schweißecht
   - cobalt-, blei- und bariumfrei

Produkt: Kreidezeit Hartöl für Holz im Innenbereich oder mit gleichen Eigenschaften.

angebotenes Produkt: '....................'
Menge: 370,000 m²

#### Titel 26.4 Schüttung / Dämmung

**26.4.1 Blähtonschüttung**
Belastbare trockene Ausgleichsschüttung mit gebrochenen und runden Blähtonanteilen. Hohlraum zwischen Lagerhölzern bis ca 1cm unter OK Lagerholz auffüllen, händisch nachverdichten.
Abrechnung in m3, Deckenbalken wurden übermessen!

Material:  Blähton 4/8 mm
Richtfabrikat:  Liaporfit 4/8 oder gleichwertig
Einbauhöhe:  bis 120 mm bzw OK Lagerhölzer

angebotenes Produkt: '....................'

Bereich:  GE OG, eh. Treppenloch Küche
  GÄ OG (ggf Flur)
Menge: 2,000 m³

**26.4.2 Blähtonschüttung gebunden**
Belastbare zement-gebundene Ausgleichsschüttung mit gebrochenen und runden Blähtonanteilen. Schüttung lagenweise einbringen und hohlraumfrei auch unterhalb der Installationen verteilen, als tragfähiger Untergrund der Estricharbeiten.
Trocknungszeiten für Lagen sind einzuhalten.
Installationen wurden übermessen, Abrechnung in m3

Material:  Blähton 4/8 mm, zementgebunden
Richtfabrikat:  Liapor Thermobeton, Liapor 4/8
  oder gleichwertig

angebotenes Produkt: '....................'

Bereich:  GE OG Kammer, Flur
  Aufbau ca 5cm
  ausserdem Füllung der Zwickel und  Leitungsschlitze über Kappendecke
Menge: 2,000 m³

**26.4.3 Trennlage PE Folie**
liefern und verlegen einer Trennlage PE Folie, auf gebundener Ausgleichsschüttung.

Bereich:  GE OG Bad, Kammer, Flur
Menge: 20,000 m²

**26.4.4 Gefachdämmung, HWF 40mm, GE OG Kammer**
Liefern und dicht geklemmt einbauen einer Gefachdämmung aus Holzweichfasermatten, zwischen Lagerhölzern Dielung.

Material:  Holzweichfaser WLG 036
Dicke:  40mm
Richtfabrikat: Steico Flex, oder vergleichbar
Bereich:  GE OG Kammer & Flur
Menge: 15,000 m²

**26.4.5 Gefachdämmung, HWF 120mm, GÄ EG Lager**
Liefern und dicht geklemmt einbauen einer Gefachdämmung aus Holzweichfasermatten, zwischen Lagerhölzern Dielung.

Material:  Holzweichfaser WLG 036
Dicke:  120mm
Richtfabrikat: Steico Flex, oder vergleichbar
Bereich:  GÄ EG Lager,  Abkofferung Kellerdecke
Menge: 12,000 m²

**26.4.6 Rieselschutzbahn**
Liefern und verlegen einer Rieselschutzbahn aus Recyclingpapier, Verlegung auf Einschüben der Holzbalkendecken mit 10 cm Überlappung, einschl. seitlicher Aufkantung von 10 cm (Füllhöhe Schüttung 8 cm), Abklebung Stöße und Lage fixierung mit Papierklebeband.
Deckenbalken werden übermessen.
Menge: 10,000 m²

#### Titel 26.5 Sockel und Schwellen

*Hinweis: Sockelleisten GE OG; GÄ EG-DG*
Sockelleisten wurden unter den Positionen Schadstoffsanierung entfernt und dokumentiert.
Neue Sockelleisten sind an die dokumentierte Höhe und Profilierung anzupassen.

**26.5.1 Sockelleisten H ca 70mm, nach Bestandsmuster**
Profilierte Sockelleisten (Berliner Profil) aus Nadelholz, malerfertig geschliffen, liefern und montieren.
Befestigung mit Nagelpistole in der Wand, einschl. Zuschnitt und Eckausbildungen mit Gehrungsschnitt.
Fugen an nicht fluchtenden Wänden werden durch das Gewerk Maler bearbeitet.

Auswahl des Profils gemäß der  Bestandsmuster.

Material:  Nadelholz roh
Oberfläche:  malerfertig geschliffen
Abmessungen: ca. 18x70 mm
Untergrund:  Mauerwerk verputzt, Holz
Bodenbelag:  Dielen
Ausführungsort: Gärtnerhaus DG Umkleide, Flur
  Gärtnerhaus OG Nebenräume
Menge: 110,000 lfdm

**26.5.2 Sockelleisten H ca 100mm, nach Bestandsmuster**
Profilierte Sockelleisten (Berliner Profil) aus Nadelholz liefern und montieren, wie zuvor beschrieben, jedoch:

Abmessungen: ca. 18x100 mm
Ausführungsort: Gärtnerhaus EG Ausstellung
  Gärtnerhaus OG Büros
  Gehilfenhaus OG Wohnung
Menge: 230,000 lfdm

**26.5.3 Sockelleisten nach Bestandsmuster, viertelstab**
Sockelleisten wie zuvor beschrieben, jedoch Profilierung nach ausgebauten Musterstücken rekonstruieren.

Muster vgl einem Viertelstab mit Profilierung
BxH = ca 40x40mm

Ausführungsort:  Gärtnerhaus EG Treppenhaus
Menge: 22,000 lfdm

**26.5.4 Sockelleisten nach Bestandsmuster, Pavillon**
Sockelleisten wie zuvor beschrieben, jedoch Profilierung nach Musterstücken rekonstruieren. Mehrteilige Konstruktion aus vertikalem Brett, Abschluss und aufgesetztem Zierprofil.

Vorhandene Elemente bleiben erhalten, nicht restaurierbare Bereiche müssen rekonstruiert werden, Annahme in der Mengenermittlung 20%.
Vor Umsetzung ist eine Abstimmung mit den Restauratoren der SPSG erforderlich.

BxH = ca 30x220mm

Ausführungsort:  Pavillon
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Menge: 5,000 lfdm

**26.5.5 Sockelleistenkanal MDF, RAL 9010 Berliner Profil**
Lieferung und Einbau eines Sockelleistenkanals, dreiteilig, Hohlraum bis 88mm, MDF 64x96mm.
Profilierung als Berliner Profil,  inkl aller notwendigen Befestigungsmittel, Ecken gesondert. Anschlussfugen zur Wand werden durch Gewerk Maler geschlossen.

Material: MDF beschichtet weiß RAL 9010

angebotenes Produkt: '....................'

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
Bereich:  GÄ OG Videowache
Menge: 10,000 lfdm

**26.5.6 Sockelleistenkanal Außen- und Innenecken**
Herstellen von horizontalen Außen- und Innenecken des Sockelkanals der Vorposition an den Raumecken durch Gehrungsschnitte verschiedener Winkelgrößen.
Menge: 6,000 St

*Hinweis: Schwellen*

**26.5.7 Türschwelle erweitern, GÄ OG Büro/Turm**
Türschwelle erweitern als Abdeckung von Heizleitungen in der Dielenebene. Aufnehmen der Diele vor der Tür. Verlegung der Heizleitungen bauseits.
Türschwelle verlängern, Schwelle NH, Kiefer d=22mm, Höhe ist an die vorhandene Tür anzupassen.
Inklusive erforderlicher Montagehölzer und Befestigungsmittel. Oberfläche an Bestandsdielen anpassen, geölt.

Schwellholz  Kiefer ca 22mm
Tiefe  T=ca 20cm
Bereich:  GÄ OG Büro/Turm; Detail GÄ302

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Menge: 1,000 St

**26.5.8 Türschwelle erneuern, GE OG Küche**
Türschwelle neu herstellen als Stufe, bestehend aus einer Unterkonstruktion aus Vollholz und einem Dielenbelag als Stell- und Setzstufe, Nadelholz, Kiefer d=30mm. Höhe an vorhandenen Dielenbelag anpassen.
Oberfläche an Bestandsdielen anpassen, geölt.

Stufe  H= ca 17cm
Leibungstiefe T=ca 47cm
Bereich:  Gehilfenhaus OG Küche / Flur
Menge: 1,000 St

**26.5.9 Schwellen erneuern, Tiefe bis 25cm**
Schwelle erneuern. Schwelle NH, Kiefer d=22mm. Inklusive Rückbau und Entsorgung der alten Schwelle, örtliche Anpassung an Leibung, Türanschlag und Türhöhe.
Inklusive erforderlicher Montagehölzer und Befestigungsmittel. Oberfläche an Bestandsdielen anpassen, geölt.

Maulweite:  bis 25cm
Türbreite:  bis 1,20m

Bereich: GÄ OG Videowache (neu)
Menge: 1,000 St

**26.5.10 Schwellen erneuern, Tiefe bis 45cm**
Schwelle erneuern, wie zuvor beschrieben, jedoch:

Maulweite:  bis 45cm
Türbreite:  bis 1m

Bereich: GÄ OG TH/ Flur
  GÄ EG TH/ R 52 Ausstellung
Menge: 2,000 St

**26.5.11 Schwellen überarbeiten, Bestand**
Vorhandene Schwellen überarbeiten, Unterfütterung wiederherstellen, Schwellen fixieren und schleifen.
Inkl. Ausgleichsmaßnahmen und Befestigungsmittel.
Oberfläche an Bestandsdielen anpassen, geölt.

Bereich:  GÄ OG Büros, Dachboden
  GÄ EG Treppenhaus, Garderobe, WC, Lager
Menge: 8,000 St

**26.5.12 Schwellen Ausstellung anpassen, barrierefrei max 2cm**
Rollstuhlgängigkeit verbessern, durch Anpassen der vorhandenen Schwellen an Durchgängen.

Der Bodenbelag wird im Erdgeschoss vollflächig aufgenommen, Schwellen ausbauen, anpassen mit maximal 2cm Höhenunterschied zum Belag wieder einsetzen.
Inkl. alller Schneidearbeiten, Ausgleichsmaßnahmen und Befestigungsmittel.
Oberfläche an Bestandsdielen anpassen, geölt.

Bereich:  GÄ EG Ausstellung Schwellen im Rundgang
Menge: 4,000 St

**26.5.13 Rampen zur barrierearmen Erschließung**
Rollstuhlgängigkeit verbessern, durch Lieferung und Einbau von Rampen vor Holzschwellen > 2cm. Je nach Bereich ist mit der Bauleitung abzustimmen ob die Rampen fixiert werden oder als bewegliche Elemente vorgehalten werden.

Material Eiche, Keile verleimt
Oberfläche  fertig geölt mit Hartwachs
Höhe  0-max 5cm; passend zu den vorhandenen  Schwellen
Breite  max 1,10m; passend zu den Türbreiten

Bereich:  GÄ EG Ausstellung Haupteingang
  TH EG Ausstellung Haupteingang
Menge: 2,000 St

**26.5.14 Anschlussfugen Kork**
Oberflächengleicher Verschluss von Anschlussfugen zwischen Holzbodenbelägen mit Korkstreifen,
Fugenbreite bis 5 mm
Menge: 20,000 lfdm

#### Titel 26.6 Treppen

*Hinweis: Gärtnerhaus*
Gärtnerhaus Innentreppe

Hinweis: Entfernung der Altanstriche mit Bleibelastung ist bei Schadstoffsanierung (siehe Titel 1.2.ff) enthalten.

Bestandsfoto:

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
**26.6.1 Innentreppe Gärtnerhaus**
Treppe Tischlermäßig instandsetzten:
Stufen überprüfen, Risse kitten, lockere Stufenelemente neu verdeckt befestigen. Stufen bestehend aus einer Trittstufe mit Unterschnitt und gerundeter Stufenvorderkante und einer Stellstufe mit profilierter Ansicht, kassetiert.

Inklusive Rückbau von 2 St nachträglich ergänzten halben Stufen am Austritt OG.

Breite: bis 110 cm
Steigung:  S / A = 18,5/27 cm

Bereich:  GÄ Treppe EG-OG, viertelgewendelt
  GÄ Treppe OG-DG, halbgewendelt

Abrechnung nach Anzahl Stufen
1 Podeststufe enthalten!
Menge: 36,000 St

**26.6.2 Austausch Trittstufe**
Austausch einer Trittstufe, an zuvor genannter Treppe, bei bei nicht reparierbarer Schädigung und nach Rücksprache mit der Bauleitung.

Material:  Eiche
Menge: 2,000 St

**26.6.3 Austausch Zierleisten**
Austausch von losen, fehlenden oder nicht reparierbaren Randleisten/ Zierleisten. Profilierung ist an den vorhandenen Profilen abzunehmen und nachzubauen.
Einzellängen von ca 18cm bis 110cm

Material:  Nadelholz
Grundprofil  50x50mm
Menge: 5,000 lfdm

**26.6.4 Treppengeländer ergänzen**
Treppengeländer aus Holz artgleich ergänzen,
bestehend aus: Handlauf Omega-Form, Untergurt mit seitlicher Profilierung, Sprossen (Æ50 mm) gedrechselt Achsmaß ca 15cm.
Befestigung an Holzbalkendecke, vorhandene Pfosten und auf Treppenstufen mit verdeckten Verbindungen. Oberflächen lackierfertig geschliffen.

Vorhandene Bestandteile wiederverwerten:
Geländerpfosten halbkreisförmig und 2 ausgebaute Teilstücke (ca. 2x 100 cm) des Geländers mit Handlauf und Sprossen sind noch vorhanden. Annahme 2x lose Sprossen fixieren und Elemente wieder einsetzten und neu verankern.

Höhe:  ca. 90 cm
Material an Bestand orientieren, Annahme zur Kalkulation:
Handlauf: Eiche
Untergurt: Nadelholz
Sprossen:  Nadelholz

Foto Anschlüsse Bestandsgeländer und Pfosten.
Zwischenzeitlich war das Treppenhaus hier durch eine Trockenbauwand geteilt (wurde bauseits bereits entfernt).

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Menge: 3,000 lfdm

*Hinweis: Gehilfenhaus*
Rekonstruktion Aussentreppe Gehilfenhaus

Foto Bestand, Treppe wurde entsorgt, Geländer wurde eingelagert:
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
**26.6.5 Außentreppe Gehilfenhaus, Nachbau**
Nachbau einer aussenliegenden Holztreppe als Zugang zur Wohnung im OG Gehilfenhaus. Eichenholz Wangentreppe mit Trittstufen und geschlossenen Stellstufen. Randabschlüsse der Trittstufen überstehend mit Karnies. Inklusive aller erforderlichen Befestigungsmittel und Zuschnitte. Inklusive eines örtlichen Aufmaßes und Erstellen einer Werkplanung.

Montage an der Wand und auf vorhandene Stahlkonsolen. Inklusive Anpassung der Konsolen mit Auflagerhölzern, da die Steigung der neuen Treppe angepasst wurde.  Unteres Treppen-Auflager auf gemauerten Treppenabschluss (Gewerk Mauerarbeiten) bauseits.

Inklusive 6 St Aussparungen an der Unterseite der  Trittstufen für die Durchführung der Geländerpfosten zwischen Trittstufen und Wange, Abstimmung mit Gewerk Metallbau (Geländer) erforderlich.

Treppe bestehend aus:
Tritt- und Setzstufen:  d= 45mm
  b= 1m
Steigung  12x Stufen 20/26
  Trittstufe mit 2,5 cm Übertritt
2 St Wangen  BxH = 5x18cm; lfm ca = 2*4,5m
1 St Podest  1,0x1,6m
Podestunterkonstruktion  BxH = 12/16cm; lfm ca 4,5m

Material:  Eiche, geschliffen malerfertig
Bereich:  GE Treppe Remisenhof,
  Detail GE 302
Menge: 1,000 St

**26.6.6 Anstrich Aussentreppe Gehilfenhaus**
*** Pauschalposition
Anstrich Treppe aus Eichenholz, Stufen, Wangen und Konstruktionshölzer mit einer seidenmatten Holzschutz Öl-Lasur für den Aussenbereich. Wasserabweisend, wetter- und UV-beständig. Der Anstrich enthält Wirkstoffe zum Schutz der Beschichtung gegen Schimmel-, Algen- und Pilzbefall.
Inklusive Feinschliff vorab. Auftrag gem Herstellervorgaben in 2 Lagen, Trockenzeiten sind einzuhalten.
Einschließlich Schutzabdeckungen angrenzender Bauteile, (Ansatz ca 20m² )

Farbe:  Eiche seidenmatt
Material: Öllasur

Richtfabrikat:  Omso Holzschutz Öl-Lasur oder  gleichwertig

angebotenes Produkt: '................'
Menge: 1,000 psch

**26.6.7 Geländer Aussentreppe**
*** Pauschalposition
Rekonstruktion Metallgeländer an der Aussentreppe liefern und einbauen. Inklusive aller erforderlichen Nebenarbeiten und Befestigungsmittel. Inklusive Werkplanung und Sichtung Bestandsgeländer auf wiederverwertbare Elemente.

Geländer bestehend aus:
1 St Handlauf Rundstahl 40mm
Abwicklung von oben:
Wandanschluss eingemauert, alternativ neu mit angeschweißter Kopfplatte 15x15cm!
Abwicklung von oben:
1. Lauf ca 90cm; 90°Bogen; 2. Lauf ca 1,60m
Knick nach Steigung, 3. Lauf ca 4,50m
Abschluss als Schnecke

1 St Füllstab auf halber Höhe, parallel zum Handlauf
Rundstahl 15mm
Abwicklung wie Handlauf

7 St Pfosten, Rundstahl mit Öse in der Mitte zur Aufnahme Füllstab (15mm), Abschlüsse Rundstahl geplättet:
oben parallel zum Handlauf gebogen und angeschweißt, unten 90° gebogen und geplättet, zwischen Trittstufe und Wange eingeführt und unterseitig mit Trittstufe verschraubt, vgl. Bestand.

Höhe  ca 90cm
Länge  ca 7lfm

Alle Stahlteile mit Rostschutz grundieren und mit PU-Lack endbeschichten. Inklusive erforderlicher Abklebearbeiten.
Farbe:  grau, nach Bemusterung

Bereich: GE Treppe Remisenhof,
  Detail GE 302

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Menge: 1,000 psch

**26.6.8 Konsolen Aussentreppe**
Überarbeiten der vorhandenen Stahlkonsolen, Flachstahl, Dreieckskonstruktion, 2 Teile eingemauert, 1 Teil auskragend als Balkenschuh für Hölzer der Treppenkonstruktion. Verankerung in Naturstein Mauerwerk überprüfen und einmörteln.
Stahlkonsolen mit Bürste entrosten mit Rostschutz grundieren und mit PU-Lack endbeschichten. Inklusive erforderlicher Abklebearbeiten.

Farbgebung:  grau, nach Bemusterung
Bereich:  GE Treppe Remisenhof

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Menge: 3,000 St

*Hinweis: Aussenanlage Anlegetreppe*

**26.6.9 Stahlrahmen für Anlegetreppe Schafgraben**
Liefern und Einbauen einer Stahlunterkonstruktion für die Aufnahme von Eichenbohlen als Stufenelement der Anlegetreppe.

Als Auflager werden bauseits Wangen aus Sichtmauerwerk hergestellt, auf dieses Mauerwerk ist der Stahlrahmen mit Höhenausgleich zu befestigen.

Stahlkonstruktion:
Stahlrahmen mit 2 zusätzlichen Querstreben, geschweißt.
Mit Laschen in den Rahmeninnenecken angeschweißt,  vorgebohrt zur Befestigung auf Mauerwerk.
Mit vorgerichteten Bohrlöchern auf den kurzen Streben zur Montage der Bohlen.
Alle Rahmenteile sind verschweißt und feuerverzinkt und zusätzlich mit einer Beschichtung mit Sikacor EG-120 zu versehen.
Inklusive aller erforderlichen Befestigungsmittel im Mauerwerk aus Edelstahl, sowie Ausgleichsschichten aus Neopren und/oder Edelstahl.

Rahmen Aussenmaß  40cm x192,5cm
Rechteckprofil  50x40x4mm; S235JR
Länge Profilstahl  ca 5,30lfm
2x lange Seite  192,5cm
4x kurze Seite  30cm
4x Montagelasche  60x60x5mm, Flachstahl
Kurze Seite mit vorgerichteten Bohrungen zur Montage der Eichendielen Achsmaß 400mm = 50 - 95 - 110 - 95 - 50

Bereich:  Aussenanlage Anlegertreppe Detail AA701
Menge: 6,000 St

**26.6.10 Eichenbohlenbelag für Anlegetreppe Schafgraben**
Liefern und Einbauen von Eichenbohlen auf zuvor genannter Stahlrahmenkonstruktion.

Eichenbohle  d= 40
  B= 215mm
  L= 2125mm, bzw vor Ort anzupassen
Oberfläche:  geschliffen

Inklusive aller erforderlichen Befestigungsmittel aus Edelstahl. Die Bohlen sind vor Einbau ringsum 2-fach mit Leinölfirnis (ohne Schwermetallanteile) zu beschichten.

Bereich:  Aussenanlage Anlegertreppe Detail AA701
Menge: 12,000 St

#### Titel 26.7 Zubehör

**26.7.1 Türstopper, Bodenmontage**
Liefern einbauen eines Türstoppers zur Bodenmontage.
Edelstahl matt. Bemusterung vor Bestellung erforderlich!
Richtfabrikat: FSB 3878

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
angebotenes Produkt: '....................'

angebotener Materialpreis: '....................'
Menge: 3,000 St

**26.7.2 Türhalter mit Fanghaken**
Liefern und montieren von Türfeststeller mit Feststellgehäuse und Fanghaken. Montage auf Dielenboden und Türblatt. Einbrennlackiert, mit Puffer aus Gummi, für Türbreiten bis 1000mm.

Farbe:  dunkel, nach Bemusterung

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Menge: 1,000 St

*Hinweis: Treppenläufer GÄ*
Nach Abschluss der Malerarbeiten ist im Laufbereich Treppe EG-1.OG und Podest 1.OG ein Sisalläufer auf der Innentreppe Gärtnerhaus vorgesehen.

Die Ausführung erfolgt zeitlich versetzt zu den Hauptarbeiten. Der Mehraufwand für die separate Anfahrten ist in den Positionspreis mit einzukalkulieren.

**26.7.3 Sisal Treppenläufer**
Treppenläufer aus Sisal, passend zum Treppenverlauf liefern und einbauen. Inklusive aller erforderlichen Anpassungen und Abschlüsse. Schienen separat.

Material:  Sisal, gewebt, Florhöhe ca 6mm,
  gekettelter Rand
Brandschutz: schwer entflammbar
Farbe :  Natur, nach Bemusterung

Breite ca:  90cm Treppe 1/4 gewendelt!
Stufen:  19St ; S=18,5/ A= 27cm = ca 9lfm
Podest:  1St = ca 2lfm

Bereich:  Treppe Gärtnerhaus EG -OG
Menge: 12,000 lfdm

**26.7.4 Sisal Treppenläufer Stangen zur Montage**
Liefern und einbauen von Treppenläuferstangen für zuvor genannten Treppenläufer aus Sisal.

Befestigung:  Stange und Verschraubung,
  Messing antik, mit Eisenkern
Menge: 19,000 St

#### Titel 26.8 Leistungen zum Nachweis

**26.8.1 Stundensatz Fachwerker**
Arbeiten, welche nicht in den Positionen erfasst sind und gegen Nachweis zur Ausführung kommen:
Fachwerker

Ausführung nur nach Freigabe durch Bauüberwachung und Auftraggeber!
Menge: 5,000 h

**26.8.2 Stundensatz Helfer**
Arbeiten, welche nicht in den Positionen erfasst sind und gegen Nachweis zur Ausführung kommen:
Helfer

Ausführung nur nach Freigabe durch Bauüberwachung und Auftraggeber!
Menge: 5,000 h

**26.8.3 Dokumentation der Maßnahmen**
*** Pauschalposition
Erstellen einer Dokumentation

Erstellen einer Dokumentation aller durchgeführten Maßnahmen in Anlehnung an die Dokumentationsrichtlinien SPSG, Stand 21.02.2025 (siehe Anlage).
Fertigstellung und Übergabe der Dokumentation an den AG bis spätestens acht Wochen nach vollständiger und mängelfreier Abnahme der ausgeführten Maßnahme.

Die Dokumentation ist nach der folgenden Struktur aufzubauen:
1. Deckblatt mit folgenden Angaben:
- Bezeichnung "Dokumentation"
- Bezeichnung des Objekts und der beauftragten Leistungen
- Auftragsnummer und Maßnahmennummer
- Kontaktangaben des AG und des AN
- Bearbeitungszeitraum

2. schriftliche Dokumentation
- Kurzbeschreibung der Maßnahme und Arbeitsschritte, ggf durch die Ergänzung fotografischer Belege.

3. Anhang mit Anlagen:
- Material- und Herstellerverzeichnis, Technische Merkblätter
- Pläne, Zeichnungen, Skizzen
- Berichte und Protokolle
- Abbildungs- und Quellenverzeichnis

Die Seiten der Dokumentation sind fortlaufend zu nummerieren, beginnend nach dem Deckblatt.
Ausgenommen von der Nummerierung sind die Anlagen.
Menge: 1,000 psch
